# Imprimación bicomponente en base PUA de bajo olor y curado ultra rápido, Sikafloor®-407 de Sika, transparente

- Propiedad del archivo: CONSTRUNARIO
- Formato: FIEBDC-3/2012
- Programa: Construnario Versión 3.51
- Fecha de los precios: 06/03/2024
- Divisa: EUR

**599466SIK** kg Imprimación bicomponente en base PUA de bajo olor y curado ultra rápido, Sikafloor®-407 de Sika, transparente
Sikafloor®-407 Imprimación híbrida de poliuretano de rápido curado con alto contenido de sólidos. Descripción del producto Es un híbrido de poliurea/poliuretano bi-componente, de curado rápido, alto contenido de sólidos, imprimación para Sikafloor® en soportes cementosos. Para uso externo. Usos Solo puede ser utilizado por profesionales experimentados. Imprimación para soportes cementosos para usar con sistemas de impermeabilización Sikafloor® balcony.
