# Mortero autonivelante cementoso, tipo Sikafloor® Level-50, colocado en 10 mm de espesor

- Propiedad del archivo: CONSTRUNARIO
- Formato: FIEBDC-3/2012
- Programa: Construnario Versión 3.51
- Fecha de los precios: 06/03/2024
- Divisa: EUR
- Código: sika-sau (12/03/2024)

**PUSIK-216** m2 Mortero autonivelante cementoso, tipo Sikafloor® Level-50, colocado en 10 mm de espesor
Mortero autonivelante cementoso, bombeable, monocomponente, modificado con polímeros, tipo Sikafloor® Level-50 o similar, provisto del marcado CE según la norma EN 13813 con clasificación CT-C35-F7-A12-B1,5, resistencia a abrasión de 12 cm3/50cm2 (según Böhme Method EN 13892-3), resistencia a compresión superior a 30 MPa (según EN-13892-2), y a flexión superior a 7 MPa (según EN-13892-2), si se aplica de forma manual, se deberá verter sobre soporte previamente imprimado y extender con una llana dentada o rastrillo hasta alcanzar el espesor deseado, para posteriormente pasar un rodillo de púas de nylon en dos direcciones (también se puede aplicar mediante bombeo), con un espesor de nivelación de 5-25 mm, con un consumo aproximado de 2 kg/m2/mm de mortero, según indicaciones de la Hoja Técnica del producto, incluyendo suministro de materiales, aplicación, medios auxiliares y eliminación de residuos a vertedero.

| Código | Ud | Descripción | Rendimiento | Precio |
|---|---|---|---|---|
| 444688SIK | kg | Mortero cementoso autonivelante, Sikafloor® Level-50 (Acerisol 660R) de Sika. Gris (material) | 20.000 | 0 |
| MOC001 | h | Oficial 1ª (mano de obra) | 0.200 | 0 |
| MOC002 | h | Peón especialista (mano de obra) | 0.200 | 0 |

## Recursos

**444688SIK** kg Mortero cementoso autonivelante, Sikafloor® Level-50 (Acerisol 660R) de Sika. Gris
Sikafloor® Level-50 (Acerisol 660R) Mortero autonivelante cementoso, de fraguado rápido para pavimentos con tránsito rodado moderado Descripción del Producto Es un revestimiento cementoso bombeable, autonivelante, monocomponente, modificado con polímeros, para la nivelación y alisado de pavimentos industriales. Es apto como capa de acabado o puede ser recubierto para proporcionar protección mecánica o química adicional. Usos Se puede aplicar manualmente o mediante bombeo para nivelar pavimentos entre 10 - 25 mm. . Apto para aplicaciónes industriales en interiores y exteriores . Rehabilitación de pavimentos de parkings con transito moderado, sin necesidad de recubrimiento. . Capa de regularización para acabados con sistemas de resina o pintura para pavimentos . Capa de recrecido de soleras y revestimientos cementosos
