# Mortero cementoso autonivelante, Sikafloor® Level-50 (Acerisol 660R) de Sika. Gris

- Propiedad del archivo: CONSTRUNARIO
- Formato: FIEBDC-3/2012
- Programa: Construnario Versión 3.51
- Fecha de los precios: 06/03/2024
- Divisa: EUR

**444688SIK** kg Mortero cementoso autonivelante, Sikafloor® Level-50 (Acerisol 660R) de Sika. Gris
Sikafloor® Level-50 (Acerisol 660R) Mortero autonivelante cementoso, de fraguado rápido para pavimentos con tránsito rodado moderado Descripción del Producto Es un revestimiento cementoso bombeable, autonivelante, monocomponente, modificado con polímeros, para la nivelación y alisado de pavimentos industriales. Es apto como capa de acabado o puede ser recubierto para proporcionar protección mecánica o química adicional. Usos Se puede aplicar manualmente o mediante bombeo para nivelar pavimentos entre 10 - 25 mm. . Apto para aplicaciónes industriales en interiores y exteriores . Rehabilitación de pavimentos de parkings con transito moderado, sin necesidad de recubrimiento. . Capa de regularización para acabados con sistemas de resina o pintura para pavimentos . Capa de recrecido de soleras y revestimientos cementosos
