# Mortero autonivelante cementoso para interiores, tipo Sikafloor® Level-16, colocado en 10 mm de espesor

- Propiedad del archivo: CONSTRUNARIO
- Formato: FIEBDC-3/2012
- Programa: Construnario Versión 3.51
- Fecha de los precios: 06/03/2024
- Divisa: EUR
- Código: sika-sau (12/03/2024)

**PUSIK-227** m2 Mortero autonivelante cementoso para interiores, tipo Sikafloor® Level-16, colocado en 10 mm de espesor
Mortero autonivelante cementoso, bombeable, monocomponente, modificado con polímeros, para interiores, tipo Sikafloor® Level-16 o similar, provisto del marcado CE según la norma EN 13813 con clasificación CT-C30-F6, resistencia a compresión superior a 30 MPa (según EN-13892-2), y a flexión superior a 6 MPa (según EN-13892-2), si se aplica de forma manual, se deberá verter sobre soporte previamente imprimado y extender con una llana dentada o rastrillo hasta alcanzar el espesor deseado, para posteriormente pasar un rodillo de púas de nylon en dos direcciones (también se puede aplicar mediante bombeo), con un espesor de nivelación de 5-15 mm, con un consumo aproximado de 1,6 kg/m2/mm de mortero, según indicaciones de la Hoja Técnica del producto, incluyendo suministro de materiales, aplicación, medios auxiliares y eliminación de residuos a vertedero.

| Código | Ud | Descripción | Rendimiento | Precio |
|---|---|---|---|---|
| 489646SIK | kg | Mortero cementoso autonivelante, Sikafloor® Level-16 de Sika. Gris (material) | 16.000 | 0 |
| MOC001 | h | Oficial 1ª (mano de obra) | 0.200 | 0 |
| MOC002 | h | Peón especialista (mano de obra) | 0.200 | 0 |

## Recursos

**489646SIK** kg Mortero cementoso autonivelante, Sikafloor® Level-16 de Sika. Gris
Sikafloor® Level-16 Mortero cementoso autonivelante para aplicaciones en espesores de 0,5-15 mm en interiores Descripción del producto Sikafloor®-16 es un mortero cementoso monocomponente, autonivelante, modificado con polímeros, bombeable, para la nivelación y alisado de pavimentos interiores. Usos - revestimiento de nivelación para Pavimentos interiores que presenten Una superficie irregular. - nivelación de parkings interiores que posteriormente se recubran con resinas. - Rehabilitación de pavimentos de parkings interiores
