# Mortero autonivelante cementoso, tipo Sikafloor®-310 Rapid Level, colocado en 10 mm de espesor

- Propiedad del archivo: CONSTRUNARIO
- Formato: FIEBDC-3/2012
- Programa: Construnario Versión 3.51
- Fecha de los precios: 06/03/2024
- Divisa: EUR
- Código: sika-sau (12/03/2024)

**PUSIK-286** m2 Mortero autonivelante cementoso, tipo Sikafloor®-310 Rapid Level, colocado en 10 mm de espesor
Mortero autonivelante cementoso con polímeros modificados, de endurecimiento muy rápido adecuado, de muy bajas emisiones, para uso en interiores, monocomponente, tipo Sikafloor®-310 Rapid Level o similar, provisto del marcado CE según la norma EN 13813 con clasificación CT-C35-F7, resistencia a compresión de 35 MPa (según EN-13813), y a flexión de 7 MPa (según EN-13813), con certificación ambiental EMICODE EC1 y LEED v4,1, tiempo abierto de 30 min, de forma manual, se deberá verter sobre soporte previamente imprimado y extender con una llana dentada o rastrillo hasta alcanzar el espesor deseado, para posteriormente pasar un rodillo de púas de nylon en dos direcciones (también se puede aplicar mediante bombeo), con un espesor de nivelación de 1-20 mm, con un consumo aproximado de 1,48 kg/m2/mm de mortero, según indicaciones de la Hoja Técnica del producto, incluyendo suministro de materiales, aplicación, medios auxiliares y eliminación de residuos a vertedero.

| Código | Ud | Descripción | Rendimiento | Precio |
|---|---|---|---|---|
| 627362SIK | kg | Mortero cementoso modif. c/polímeros, autonivelante, endurecimiento muy rápido, esp. 1-20 mm, Sikafloor®-310 Rapid Level de Sika, gris (material) | 14.800 | 0 |
| MOC001 | h | Oficial 1ª (mano de obra) | 0.200 | 0 |
| MOC002 | h | Peón especialista (mano de obra) | 0.200 | 0 |

## Recursos

**627362SIK** kg Mortero cementoso modif. c/polímeros
Sikafloor®-310 Rapid Level Pavimento cementoso, modificado con polímeros, autonivelante y de endurecimiento muy rápido, para espesores 1 - 20 mm. C35-F7 Descripción del producto Es un mortero en base cemento, autonivelante y de muy bajas emisiones, apto para casi todos los tipos de soporte. Para uso en interiores. Tiene una retracción muy baja, muy altas resistencias mecánicas, curado muy rápido y acabado liso. Usos Es apto para relleno, alisado y nivelado de soportes previa aplicación de revestimientos.
