# Mortero cementoso modif. c/polímeros, autonivelante, endurecimiento muy rápido, esp. 1-20 mm, Sikafloor®-310 Rapid Level de Sika, gris

- Propiedad del archivo: CONSTRUNARIO
- Formato: FIEBDC-3/2012
- Programa: Construnario Versión 3.51
- Fecha de los precios: 06/03/2024
- Divisa: EUR

**627362SIK** kg Mortero cementoso modif. c/polímeros, autonivelante, endurecimiento muy rápido, esp. 1-20 mm, Sikafloor®-310 Rapid Level de Sika, gris
Sikafloor®-310 Rapid Level Pavimento cementoso, modificado con polímeros, autonivelante y de endurecimiento muy rápido, para espesores 1 - 20 mm. C35-F7 Descripción del producto Es un mortero en base cemento, autonivelante y de muy bajas emisiones, apto para casi todos los tipos de soporte. Para uso en interiores. Tiene una retracción muy baja, muy altas resistencias mecánicas, curado muy rápido y acabado liso. Usos Es apto para relleno, alisado y nivelado de soportes previa aplicación de revestimientos.
