# Mortero de nivelación de endurecimiento rápido y altas prestaciones, tipo SikaScreed® HardTop-60, col. en 10 mm de esp

- Propiedad del archivo: CONSTRUNARIO
- Formato: FIEBDC-3/2012
- Programa: Construnario Versión 3.51
- Fecha de los precios: 06/03/2024
- Divisa: EUR
- Código: sika-sau (12/03/2024)

**PUSIK-287** m2 Mortero de nivelación de endurecimiento rápido y altas prestaciones, tipo SikaScreed® HardTop-60, col. en 10 mm de esp.
Mortero de nivelación horizontal, de consistencia plástico-blanda, modificado con polímero, de curado rápido, monocomponente, tipo SikaScreed® HardTop-60 o similar, provisto del marcado CE según la norma EN 13813 con clasificación CT-C60-F7, resistencia a compresión de 60 MPa (según EN-196-1), y a flexión de 7 MPa (según EN-196-1), con certificación ambiental EMICODE EC1 Plus R, de endurecimiento rápido para uso inmediato, se deberá verter sobre soporte previamente imprimado (puente de unión Sikadur®-32 EF) y nivelar con una rastra hasta alcanzar el espesor deseado, para posteriormente pasar una fratasadora o un helicóptero adecuado, con un espesor de nivelación de 8-80 mm, con un consumo aproximado de 2,05 kg/m2/mm de mortero, según indicaciones de la Hoja Técnica del producto, incluyendo suministro de materiales, aplicación, medios auxiliares y eliminación de residuos a vertedero.

| Código | Ud | Descripción | Rendimiento | Precio |
|---|---|---|---|---|
| 497282SIK | kg | Mortero de nivelación de alta resistencia para pavimentos, de endurecimiento rápido, Sika Screed® HardTop 60 de Sika. Gris cementoso (material) | 20.500 | 0 |
| MOC001 | h | Oficial 1ª (mano de obra) | 0.200 | 0 |
| MOC002 | h | Peón especialista (mano de obra) | 0.200 | 0 |

## Recursos

**497282SIK** kg Mortero de nivelación de alta resistencia para pavimentos
Sika Screed® HardTop 60 Mortero de nivelación de alta resistencia para pavimentos, de endurecimiento rápido. Descripción del producto SikaScreed® HardTop 60 es un mortero modificado con polímeros para nivelación horizontal, de consistencia plástico-dúctil, curado rápido, rápida admisión de cargas y repintado y diseñado para aplicarlo en un espesor mínimo de 8 mm. Prácticamente sin retracción durante el endurecimiento y el curado, además de tener alta resistencia a la abrasión y a compresión. Usos SikaScreed® HardTop 60 está especialmente indicado para los siguientes usos debido a su rápido curado, a su retracción prácticamente nula durante el endurecimiento y a su alta resistencia a la abrasión y a compresión: . Reparaciones menores y mayores de pavimentos industriales de hormigón con altas cargas y con pleno uso en 24 horas . Mortero para nivelación rápidamente revestible con sistemas de pavimentos a base de resinas Sikafloor®
