# Mortero de nivelación de alta resistencia para pavimentos, de endurecimiento rápido, Sika Screed® HardTop 60 de Sika. Gris cementoso

- Propiedad del archivo: CONSTRUNARIO
- Formato: FIEBDC-3/2012
- Programa: Construnario Versión 3.51
- Fecha de los precios: 06/03/2024
- Divisa: EUR

**497282SIK** kg Mortero de nivelación de alta resistencia para pavimentos, de endurecimiento rápido, Sika Screed® HardTop 60 de Sika. Gris cementoso
Sika Screed® HardTop 60 Mortero de nivelación de alta resistencia para pavimentos, de endurecimiento rápido. Descripción del producto SikaScreed® HardTop 60 es un mortero modificado con polímeros para nivelación horizontal, de consistencia plástico-dúctil, curado rápido, rápida admisión de cargas y repintado y diseñado para aplicarlo en un espesor mínimo de 8 mm. Prácticamente sin retracción durante el endurecimiento y el curado, además de tener alta resistencia a la abrasión y a compresión. Usos SikaScreed® HardTop 60 está especialmente indicado para los siguientes usos debido a su rápido curado, a su retracción prácticamente nula durante el endurecimiento y a su alta resistencia a la abrasión y a compresión: . Reparaciones menores y mayores de pavimentos industriales de hormigón con altas cargas y con pleno uso en 24 horas . Mortero para nivelación rápidamente revestible con sistemas de pavimentos a base de resinas Sikafloor®
