# Capa de 6 mm poliuretano-cemento, con acabado rugoso, tipo Sikafloor®-20 PurCem®

- Propiedad del archivo: CONSTRUNARIO
- Formato: FIEBDC-3/2012
- Programa: Construnario Versión 3.51
- Fecha de los precios: 06/03/2024
- Divisa: EUR
- Código: sika-sau (12/03/2024)

**PUSIK-241** m2 Capa de 6 mm poliuretano-cemento, con acabado rugoso, tipo Sikafloor®-20 PurCem®
Capa de 6 mm poliuretano-cemento, con acabado rugoso, tipo Sikafloor®-20 PurCem® o similar, tricomponente, provisto del marcado CE según la norma EN 1504-2 y EN 13813, adherencia al soporte mayor de 2,5 MPa (rotura del hormigón, según EN 1542), resistencia a compresión mayor a 45 MPa a 28 días/23ºC/50% h.r. (según ASTM C 579) y resistencia a compresión mayor a 50 MPa a 28 días/23ºC/50% h.r. (según BS EN 13892-2), con un mezclado 1:1:8,83 de CompA:CompB:CompC (en peso), aplicado mediante rastrillo o caja de reparto y posterior llana metálica y rodillo de pelo corto, con un consumo aproximado de 12 kg/m2 para 6 mm de espesor, según indicaciones de la Hoja Técnica del producto, incluyendo suministro de materiales, aplicación, medios auxiliares y eliminación de residuos a vertedero.

| Código | Ud | Descripción | Rendimiento | Precio |
|---|---|---|---|---|
| 429238SIK | kg | Mortero para realizar pavimentos de altas prestaciones, Sikafloor®-20 PurCem®de Sika, gris luminoso RAL 7035 (material) | 12.000 | 0 |
| MOC001 | h | Oficial 1ª (mano de obra) | 0.150 | 0 |
| MOC002 | h | Peón especialista (mano de obra) | 0.150 | 0 |

## Recursos

**429238SIK** kg Mortero para realizar pavimentos de altas prestaciones, Sikafloor®-20 PurCem®de Sika, gris luminoso RAL 7035
Sikafloor®-20 PurCem® Revestimiento de poliuretano de altas prestaciones, gran resistencia y fácil aplicación. Descripción del producto: El Sikafloor®-20 PurCem® es un revestimiento rico en resina de poliuretano modificado, cemento y áridos seleccionados, de tres componentes, coloreado, para pavimentos sometidos a cargas pesadas, alta abrasión y exposiciones químicas. Proporciona una superficie texturada con un acabado antideslizante y se aplica en espesores de 6 a 9 mm. Usos: Áreas sometidas a elevadas cargas, abrasión y alta exposición química, para proporcionar una superficie resistente, en sitios como: - Plantas de procesado de alimentos, en áreas secas y húmedas, congeladores y refrigeradores, áreas con choque térmico. - Plantas químicas. - Áreas de proceso. - Laboratorios. - Almacenes. - Apto como protección del hormigón aportando resistencia física (Principio 5, Método 5.1 de EN 1504-9). - Apto como protección del hormigón aportando resistencia química (Principio 6, Método 6.1 de EN 1504-9).
