# Capa de 4,5 mm de mortero de poliuretano-cemento autonivelante, tipo Sikafloor®-21 PurCem®

- Propiedad del archivo: CONSTRUNARIO
- Formato: FIEBDC-3/2012
- Programa: Construnario Versión 3.51
- Fecha de los precios: 06/03/2024
- Divisa: EUR
- Código: sika-sau (12/03/2024)

**PUSIK-243** m2 Capa de 4,5 mm de mortero de poliuretano-cemento autonivelante, tipo Sikafloor®-21 PurCem®
Capa de 4,5 mm de mortero de poliuretano-cemento autonivelante, tipo Sikafloor®-21 PurCem® o similar, tricomponente, provisto del marcado CE según la norma EN 1504-2 y EN 13813, adherencia al soporte mayor de 2,5 MPa (rotura del hormigón, según EN 1542), resistencia a compresión mayor a 44 MPa a 28 días/23ºC/50% h.r. (según ASTM C 579) y resistencia a compresión mayor a 50 MPa a 28 días/23ºC/50% h.r. (según BS EN 13892-2), con un mezclado 1:1:5 de CompA:CompB:CompC (en peso), aplicado mediante llana dentada y rodillo de púas posterior, con un espesor de capa de 4,5 mm, con un consumo aproximado de 8,55 kg/m2, según indicaciones de la Hoja Técnica del producto, incluyendo suministro de materiales, aplicación, medios auxiliares y eliminación de residuos a vertedero.

| Código | Ud | Descripción | Rendimiento | Precio |
|---|---|---|---|---|
| 524029SIK | kg | Mortero autonivelante de poliuretano de medias-altas resistencias, Sikafloor®-21 PurCem®de Sika, beige RAL 1001 (material) | 8.550 | 0 |
| MOC001 | h | Oficial 1ª (mano de obra) | 0.100 | 0 |
| MOC002 | h | Peón especialista (mano de obra) | 0.100 | 0 |

## Recursos

**524029SIK** kg Mortero autonivelante de poliuretano de medias-altas resistencias, Sikafloor®-21 PurCem®de Sika, beige RAL 1001
Sikafloor®-21 PurCem® Mortero autonivelante de poliuretano de medias-altas resistencias. Descripción del producto: El Sikafloor®-21 PurCem® es mortero autonivelante de poliuretano modificado en base agua, de tres componentes, coloreado. Tiene un acabado estético, fácil de limpiar, con áridos finamente texturados que proveen una resistencia a deslizamiento media, y que se coloca entre 4, 5 y 6 mm de espesor. Usos: En zonas con cargas, abrasión y ataques químicos de medios a altos, proporciona una superficie lisa, plana y decorativa, para áreas secas aunque no exclusivamente, en sitios como en: - Plantas de procesado de alimentos, en áreas secas y húmedas, congeladores y refrigeradores, áreas de choque térmico. - Plantas químicas. - Laboratorios. - Almacenes. - Apto como protección del hormigón aportando resistencia física (Principio 5, Método 5.1. de la Norma EN 1504-9). - Apto como protección del hormigón aportando resistencias químicas (Principio 6, Método 6.1. de la Norma EN 1504-9).
