# Capa de 3 mm de mortero de poliuretano-cemento autonivelante, acabado brillante, tipo Sikafloor®-210 PurCem®

- Propiedad del archivo: CONSTRUNARIO
- Formato: FIEBDC-3/2012
- Programa: Construnario Versión 3.51
- Fecha de los precios: 06/03/2024
- Divisa: EUR
- Código: sika-sau (12/03/2024)

**PUSIK-245** m2 Capa de 3 mm de mortero de poliuretano-cemento autonivelante, acabado brillante, tipo Sikafloor®-210 PurCem®
Capa de 3 mm de mortero de poliuretano-cemento autonivelante, de acabado brillante, tipo Sikafloor®-210 PurCem® o similar, tricomponente, provisto del DIBt (2010) y AgBB para utilización den espacios interiores (nº de ensayo 392-2014-00295701E Eurofin Product Testing), adherencia falla el hormigón (según EN 1542), resistencia a compresión mayor a 50 MPa (según DIN EN 13892-2), con un mezclado 1:1:4 de CompA:CompB:CompC (en peso), con un espesor de capa de entre 3 mm, aplicado mediante llana dentada y rodillo de púas posterior, con un consumo aproximado de 5,7 kg/m2, según indicaciones de la Hoja Técnica del producto, incluyendo suministro de materiales, aplicación, medios auxiliares y eliminación de residuos a vertedero.

| Código | Ud | Descripción | Rendimiento | Precio |
|---|---|---|---|---|
| 497076SIK | kg | Mortero autonivelante de poliuretano modificado de medias-altas resistencias, Sikafloor®-210 PurCem® de Sika, RAL 7032 (material) | 5.700 | 0 |
| MOC001 | h | Oficial 1ª (mano de obra) | 0.100 | 0 |
| MOC002 | h | Peón especialista (mano de obra) | 0.100 | 0 |

## Recursos

**497076SIK** kg Mortero autonivelante de poliuretano modificado de medias-altas resistencias, Sikafloor®-210 PurCem® de Sika, RAL 7032
Sikafloor®-210 PurCem® Mortero autonivelante de poliuretano modificado de medias-altas resistencias con acabado brillante. Descripción del producto: El Sikafloor®-210 PurCem® es mortero autonivelante de poliuretano modificado en base agua, de tres componentes, coloreado y acabado brillante. Tiene un acabado resistente, suave e impermeable que se instala normalmente en espesores entre 3 y 6 mm. Usos El Sikafloor®-210 PurCem® se utiliza como capa de imprimación raspada, capa base y capa de revestimiento en el sistema Sikafloor® PurCem® brillante.
