# Manta de caucho triturado tipo Sikafloor® Regupol-6015 H con adhesivo Sikafloor® Comfort Adhesive

- Propiedad del archivo: CONSTRUNARIO
- Formato: FIEBDC-3/2012
- Programa: Construnario Versión 3.51
- Fecha de los precios: 06/03/2024
- Divisa: EUR
- Código: sika-sau (12/03/2024)

**UPSIK-248** m2 Manta de caucho triturado tipo Sikafloor® Regupol-6015 H con adhesivo Sikafloor® Comfort Adhesive
Lámina de amortiguación prefabricada elaborada con caucho triturado con un ligante de poliuretano tipo Sikafloor®Comfort Regupol-6015 H o similar, con la función de hacer de capa de amortiguación de caucho de alta calidad y durabilidad.; usada especialmente indicado para hospitales, colegios, comercios, salas de exposiciones, entrada de edificios, lobbies, oficinas abiertas, museos; para uso interior únicamente. El adhesivo para pegar esta manta es el Sikafloor® Comfort Adhesive o similar, adhesivo de poliuretano bicomponente, con un contenido del 100% en sólidos, con bajo contenido COV, usado para pegar la manta Sikafloor® Comfort Regupol-6015 H; adecuado para soportes de hormigón y cementosos; para uso interior únicamente. No incluye, transporte, desperdicio ni eliminación desechos.

| Código | Ud | Descripción | Rendimiento | Precio |
|---|---|---|---|---|
| 174000SIK | kg | Adhesivo poliuretano bicomponente para gama Comfortfloor, Sikafloor® Comfort Adhesive de Sika (material) | 0.900 | 0 |
| 548594SIK | m2 | Lamina amortiguadora de caucho de 4mm de espesor, 1,5x53m, Sikafloor® Comfort Regupol-6015 H de Sika (material) | 1.000 | 0 |
| MOC001 | h | Oficial 1ª (mano de obra) | 0.100 | 0 |
| MOC002 | h | Peón especialista (mano de obra) | 0.500 | 0 |

## Recursos

**174000SIK** kg Adhesivo poliuretano bicomponente para gama Comfortfloor, Sikafloor® Comfort Adhesive de Sika
Sikafloor® Comfort Adhesive Adhesivo bicomponente de PUR que forma parte del sistema Sika® ComfortFloor Pro®. Descripción del producto: Es un adhesivo de poliuretano bicomponente, con un contenido del 100% en sólidos, con bajo contenido COV, usado para adherir el Sikafloor® Comfort Regupol-6015 H y el Sikafloor® Comfort Regupol-4580. Usos: . Adhesivo de alta calidad duradero, usado para adherir de forma permanente la capa de caucho granular sobre soportes de hormigón y cementosos. . Especialmente indicado para hospitales, colegios, comercios, salas de exposiciones, entrada de edificios, lobbies, oficinas abiertas, museos. . Para uso interior únicamente.

**548594SIK** m2 Lamina amortiguadora de caucho de 4mm de espesor, 1,5x53m, Sikafloor® Comfort Regupol-6015 H de Sika
Sikafloor® Comfort Regupol-6015 H Lamina amortiguadora de caucho que forma parte del Sistema Sika® ComfortFloor® Pro. Descripción del producto: Es una lámina de amortiguación prefabricada elaborada con caucho triturado con un ligante de poliuretano. Usos: . Capa de amortiguación de caucho de alta calidad y durabilidad. . Especialmente indicado para hospitales, colegios, comercios, salas de exposiciones, entrada de edificios, lobbies, oficinas abiertas, museos. . Para uso interior únicamente.
