# Lamina amortiguadora de caucho de 4mm de espesor, 1,5x53m, Sikafloor® Comfort Regupol-6015 H de Sika

- Propiedad del archivo: CONSTRUNARIO
- Formato: FIEBDC-3/2012
- Programa: Construnario Versión 3.51
- Fecha de los precios: 06/03/2024
- Divisa: EUR

**548594SIK** m2 Lamina amortiguadora de caucho de 4mm de espesor, 1,5x53m, Sikafloor® Comfort Regupol-6015 H de Sika
Sikafloor® Comfort Regupol-6015 H Lamina amortiguadora de caucho que forma parte del Sistema Sika® ComfortFloor® Pro. Descripción del producto: Es una lámina de amortiguación prefabricada elaborada con caucho triturado con un ligante de poliuretano. Usos: . Capa de amortiguación de caucho de alta calidad y durabilidad. . Especialmente indicado para hospitales, colegios, comercios, salas de exposiciones, entrada de edificios, lobbies, oficinas abiertas, museos. . Para uso interior únicamente.
