# Aplicación de tapa poros Sikafloor® Comfort Porefiller

- Propiedad del archivo: CONSTRUNARIO
- Formato: FIEBDC-3/2012
- Programa: Construnario Versión 3.51
- Fecha de los precios: 06/03/2024
- Divisa: EUR
- Código: sika-sau (12/03/2024)

**PUSIK-249** m2 Aplicación de tapa poros Sikafloor® Comfort Porefiller
Sellador y tapa poros para usarse sobre la manta Regupol 6015 S tipo Sikafloor® Comfort Porefiller o similar, siendo este un elemento bicomponente de PUR, con un contenido total de sólidos, con bajo COV usado para sellar y nivelar; de alta calidad y durabilidad, especialmente indicado para hospitales, colegios, comercios, salas de exposiciones, entrada de edificios, lobbies, oficinas abiertas, museos; para uso interior únicamente; con bajas emisiones de VOC; no inflamable; sin retracción tras el curado y fácil de aplicar. Aplicado en dos capas, con un consumo aproximado de 0,5 kg/m2/capa. No incluye, suministro, transporte, desperdicio ni eliminación de desechos.

| Código | Ud | Descripción | Rendimiento | Precio |
|---|---|---|---|---|
| 174003SIK | kg | Elemento bicomponente de PUR de los Sistemas Sika® ComfortFloor Pro®, Sikafloor® Comfort Porefiller de Sika (material) | 1.000 | 0 |
| MOC001 | h | Oficial 1ª (mano de obra) | 0.050 | 0 |
| MOC002 | h | Peón especialista (mano de obra) | 0.400 | 0 |

## Recursos

**174003SIK** kg Elemento bicomponente de PUR de los Sistemas Sika® ComfortFloor Pro®, Sikafloor® Comfort Porefiller de Sika
Sikafloor® Comfort Porefiller Elemento bicomponente de PUR de los Sistemas Sika® ComfortFloor Pro® Descripción del producto: Es un elemento bicomponente de PUR, con un contenido total de sólidos, con bajo COV usado para sellar y nivelar. Usos: . Componente empleado para sellado y nivelación de la superficie permeable de la lámina de caucho granular prefabricadas, de alta calidad y durabilidad. . Especialmente indicado para hospitales, colegios, comercios, salas de exposiciones, entrada de edificios, lobbies, oficinas abiertas, museos. . Para uso interior únicamente.
