# Resina de poliuretano autonivelante bicomponente, Sikafloor®-3310 de Sika

- Propiedad del archivo: CONSTRUNARIO
- Formato: FIEBDC-3/2012
- Programa: Construnario Versión 3.51
- Fecha de los precios: 06/03/2024
- Divisa: EUR

**704009SIK** kg Resina de poliuretano autonivelante bicomponente, Sikafloor®-3310 de Sika
Sikafloor®-3310 Revestimiento de poliuretano autonivelante bicomponente libre de disolventes con certificado de bajas emisiones VOC (COV). Descripción del producto Es una resina de poliuretano aromático, bicomponente, autonivelante, elástica y libre de disolventes. Usos Puede ser usado solamente por profesionales con experiencia. . Capa de rodadura lisa y elástica para los sistemas Sika ComfortFloor®. . Especialmente adecuado para hospitales, escuelas, locales de venta, salas de exposición, vestíbulos, oficinas abiertas, museos. . Sólo para uso interior Características . Muy bajas emisiones de COV (VOC) . Libre de disolventes. . Permanentemente elástico . Muy buena resistencia mecánica . Reduce el sonido de impacto . Fácil aplicación . Acabado con bajo mantenimiento . Puede ser mezclado con arena de cuarzo.
