# Aplicación de capa de sellado Sikafloor®-305 W

- Propiedad del archivo: CONSTRUNARIO
- Formato: FIEBDC-3/2012
- Programa: Construnario Versión 3.51
- Fecha de los precios: 06/03/2024
- Divisa: EUR
- Código: sika-sau (12/03/2024)

**PUSIK-251** m2 Aplicación de capa de sellado Sikafloor®-305 W
Aplicado de capa de sellado con Sikafloor®-305 W o similar, revestimiento de sellado coloreado mate de poliuretano en base agua, bicomponente, con bajo contenido de VOC; muy poco olor, buena resistencia a los rayos UV, no amarillea, de fácil limpieza; con los siguientes certificados: Emisión Eurofins ensayado de acuerdo al proyecto AgBB y directivas de DiBt (AgBB - Comité de evaluación de cuestiones sanitarias de productos de edificación, DiBt - Instituto alemán de tecnología de la edificación). Aplicado en una sola capa. No incluye, suministro, transporte, desperdicio ni eliminación de desechos.

| Código | Ud | Descripción | Rendimiento | Precio |
|---|---|---|---|---|
| 175667SIK | kg | Revestimiento de poliuretano sellado bicomponente mate, Sikafloor®-305 W de Sika, gris polvo (material) | 0.130 | 0 |
| MOC001 | h | Oficial 1ª (mano de obra) | 0.050 | 0 |
| MOC002 | h | Peón especialista (mano de obra) | 0.320 | 0 |

## Recursos

**175667SIK** kg Revestimiento de poliuretano sellado bicomponente mate, Sikafloor®-305 W de Sika, gris polvo
Sikafloor®-305 W Capa de sellado de poliuretano bicomponente, de color mate, para pavimentos de la gama Sika ComfortFloor. Descripción del producto: Es un revestimiento de sellado mate coloreado, de poliuretano en base agua, bicomponente, bajo en COV. Usos: Solo puede ser utilizado por experimentados profesionales. Capa de sellado mate apta como acabado de pavimentos de la gama Sika ComfortFloor®; de la gama de pavimentos de poliuretanos Sikafloor® con acabado liso y de la gama de pavimentos epoxi Sikafloor® Multidur.
