# Aplicación de capa base Sikafloor®-3310

- Propiedad del archivo: CONSTRUNARIO
- Formato: FIEBDC-3/2012
- Programa: Construnario Versión 3.51
- Fecha de los precios: 06/03/2024
- Divisa: EUR
- Código: sika-sau (12/03/2024)

**PUSIK-252** m2 Aplicación de capa base Sikafloor®-3310
Aplicación de capa base elástica con Sikafloor®-3310 o similar, revestimiento autonivelante, elástico de PU, bicomponente, libre de disolventes, con certificado de bajas emisiones VOC. Especialmente indicado para hospitales, colegios, comercios, salas de exposiciones, entrada de edificios, lobbies, oficinas abiertas, museos. Para uso interior; fácil de aplicar, bajo mantenimiento, permanentemente elástico (puenteo de fisuras); buena resistencia mecánica, reduce el ruido de pisadas. No incluye, suministro, transporte, desperdicio ni eliminación de desechos.

| Código | Ud | Descripción | Rendimiento | Precio |
|---|---|---|---|---|
| 704009SIK | kg | Resina de poliuretano autonivelante bicomponente, Sikafloor®-3310 de Sika (material) | 2.800 | 0 |
| MOC001 | h | Oficial 1ª (mano de obra) | 0.050 | 0 |
| MOC002 | h | Peón especialista (mano de obra) | 0.320 | 0 |

## Recursos

**704009SIK** kg Resina de poliuretano autonivelante bicomponente, Sikafloor®-3310 de Sika
Sikafloor®-3310 Revestimiento de poliuretano autonivelante bicomponente libre de disolventes con certificado de bajas emisiones VOC (COV). Descripción del producto Es una resina de poliuretano aromático, bicomponente, autonivelante, elástica y libre de disolventes. Usos Puede ser usado solamente por profesionales con experiencia. . Capa de rodadura lisa y elástica para los sistemas Sika ComfortFloor®. . Especialmente adecuado para hospitales, escuelas, locales de venta, salas de exposición, vestíbulos, oficinas abiertas, museos. . Sólo para uso interior Características . Muy bajas emisiones de COV (VOC) . Libre de disolventes. . Permanentemente elástico . Muy buena resistencia mecánica . Reduce el sonido de impacto . Fácil aplicación . Acabado con bajo mantenimiento . Puede ser mezclado con arena de cuarzo.
