# Aplicación de capa base Sikafloor®-3000 FX

- Propiedad del archivo: CONSTRUNARIO
- Formato: FIEBDC-3/2012
- Programa: Construnario Versión 3.51
- Fecha de los precios: 06/03/2024
- Divisa: EUR
- Código: sika-sau (12/03/2024)

**PUSIK-290** m2 Aplicación de capa base Sikafloor®-3000 FX
Aplicación de capa base elástica con Sikafloor®-3000 FX o similar, revestimiento autonivelante, elástico de PU, bicomponente, alifática, de bajo contenido en VOC, Conforme con LEED v2009 IEQc 4.2: Materiales de baja emisión - Pinturas y Revestimientos. Especialmente indicado para hospitales, colegios, comercios, salas de exposiciones, entrada de edificios, lobbies, oficinas abiertas, museos y uso residencial. Para acabados de pavimentos de alta decoración donde se requieren diseños multicolores. Para uso interior; fácil de aplicar, bajo mantenimiento, permanentemente elástico (puenteo de fisuras); buena resistencia mecánica, reduce el ruido de pisadas. No incluye, suministro, transporte, desperdicio ni eliminación de desechos.

| Código | Ud | Descripción | Rendimiento | Precio |
|---|---|---|---|---|
| 617492SIK | kg | Resina de poliuretano bicomponente, SIKAFLOOR® 3000 FX de Sika, concrete grey (material) | 2.800 | 0 |
| MOC001 | h | Oficial 1ª (mano de obra) | 0.050 | 0 |
| MOC002 | h | Peón especialista (mano de obra) | 0.320 | 0 |

## Recursos

**617492SIK** kg Resina de poliuretano bicomponente, SIKAFLOOR® 3000 FX de Sika, concrete grey
SIKAFLOOR® 3000 FX Resina de poliuretano bicomponente, elástica, autonivelante, alifática y de bajo contenido en COV, parte del sistema SIKA COMFORTFLOOR MARBLE FX. Descripción del producto Es una resina de poliuretano bicomponente, elástica, alifática, autonivelante, con certificación de muy baja emisión de COV y que proporciona efectos decorativos en el sistema de pavimentos Sika Comfortfloor® Marble FX. Usos . Capa base elástica y lisa para Sika Comfortfloor® Marble FX. . Para acabados de pavimentos de alta decoración donde se requieren diseños multicolores. . Particularmente adecuado para hospitales, colegios, comercios, salas de exposiciones, entrada de edificios, vestíbulos, oficinas abiertas, museos y uso residencial. . Para uso interior.
