# Resina de poliuretano bicomponente, SIKAFLOOR® 3000 FX de Sika, concrete grey

- Propiedad del archivo: CONSTRUNARIO
- Formato: FIEBDC-3/2012
- Programa: Construnario Versión 3.51
- Fecha de los precios: 06/03/2024
- Divisa: EUR

**617492SIK** kg Resina de poliuretano bicomponente, SIKAFLOOR® 3000 FX de Sika, concrete grey
SIKAFLOOR® 3000 FX Resina de poliuretano bicomponente, elástica, autonivelante, alifática y de bajo contenido en COV, parte del sistema SIKA COMFORTFLOOR MARBLE FX. Descripción del producto Es una resina de poliuretano bicomponente, elástica, alifática, autonivelante, con certificación de muy baja emisión de COV y que proporciona efectos decorativos en el sistema de pavimentos Sika Comfortfloor® Marble FX. Usos . Capa base elástica y lisa para Sika Comfortfloor® Marble FX. . Para acabados de pavimentos de alta decoración donde se requieren diseños multicolores. . Particularmente adecuado para hospitales, colegios, comercios, salas de exposiciones, entrada de edificios, vestíbulos, oficinas abiertas, museos y uso residencial. . Para uso interior.
