# Capa de barniz de poliuretano en base agua, tipo Sikafloor®-304 W, aplicada con rodillo, consumo 0,13 kg/m²

- Propiedad del archivo: CONSTRUNARIO
- Formato: FIEBDC-3/2012
- Programa: Construnario Versión 3.51
- Fecha de los precios: 06/03/2024
- Divisa: EUR
- Código: sika-sau (12/03/2024)

**PUSIK-291** m2 Capa de barniz de poliuretano en base agua, tipo Sikafloor®-304 W, aplicada con rodillo, consumo 0,13 kg/m²
Capa de barniz de poliuretano transparente en base agua con bajo contenido en VOC, tipo Sikafloor®-304 W o similar, bicomponente, provisto del marcado CE según la norma EN 1504-2 y de la EN 13813, buena resistencia UV, con un mezclado 80:20 de CompA:CompB (partes en peso), aplicado con rodillo, con un consumo aproximado de 0,13 kg/m2/capa, según indicaciones de la Hoja Técnica del producto, incluyendo suministro de materiales, aplicación, medios auxiliares y eliminación de residuos a vertedero.

| Código | Ud | Descripción | Rendimiento | Precio |
|---|---|---|---|---|
| 175535SIK | kg | Poliuretano bicomponente base agua para sellado sistemas Comfort, Sikafloor®-304 W (AB) de Sika, transparente (material) | 0.130 | 0 |
| MOC001 | h | Oficial 1ª (mano de obra) | 0.060 | 0 |
| MOC002 | h | Peón especialista (mano de obra) | 0.060 | 0 |

## Recursos

**175535SIK** kg Poliuretano bicomponente base agua para sellado sistemas Comfort, Sikafloor®-304 W (AB) de Sika, transparente
Sikafloor®-304 W Capa de sellado mate bicomponente de PUR de los sistemas Sika ComfortFloor® Decorative y Sika ComfortFloor® Decorative Pro Descripción del Producto El Sikafloor®-304 W es una capa de sellado mate de poliuretano bicomponente en base agua, con muy bajo contenido en VOC. Usos Capa de sellado mate para los sistemas Sika® ComfortFloor®
