# Poliuretano bicomponente base agua para sellado sistemas Comfort, Sikafloor®-304 W (AB) de Sika, transparente

- Propiedad del archivo: CONSTRUNARIO
- Formato: FIEBDC-3/2012
- Programa: Construnario Versión 3.51
- Fecha de los precios: 06/03/2024
- Divisa: EUR

**175535SIK** kg Poliuretano bicomponente base agua para sellado sistemas Comfort, Sikafloor®-304 W (AB) de Sika, transparente
Sikafloor®-304 W Capa de sellado mate bicomponente de PUR de los sistemas Sika ComfortFloor® Decorative y Sika ComfortFloor® Decorative Pro Descripción del Producto El Sikafloor®-304 W es una capa de sellado mate de poliuretano bicomponente en base agua, con muy bajo contenido en VOC. Usos Capa de sellado mate para los sistemas Sika® ComfortFloor®
