# Mortero autonivelante epoxi de altas resistencia químicas, tipo Sikafloor®-381, colocado en 2 mm de espesor

- Propiedad del archivo: CONSTRUNARIO
- Formato: FIEBDC-3/2012
- Programa: Construnario Versión 3.51
- Fecha de los precios: 06/03/2024
- Divisa: EUR
- Código: sika-sau (12/03/2024)

**PUSIK-255** m2 Mortero autonivelante epoxi de altas resistencia químicas, tipo Sikafloor®-381, colocado en 2 mm de espesor
Mortero autonivelante epoxi de altas resistencias químicas, tipo Sikafloor®-381 o similar, bicomponente, provisto del marcado CE según la norma UNE-EN 1504:2 y certificado de emisión de partículas clase 1 según ISO 14644-1, adherencia al soporte de 1,5 MPa o superior (fallo en el hormigón, según ISO 4624), resistencia a compresión superior a 80 MPa (según EN-196-1), con un mezclado 85:15 de CompA:CompB (en peso), aplicado mediante llana dentada y rodillo de púas posterior, con un espesor de capa de 2 mm, con un consumo aproximado de 1,6 kg/m2 de ligante mas arena de cuarzo Sikadur®-501 (proporción variable en función de la temperatura) en revestimiento horizontales, según indicaciones de la Hoja Técnica del producto, incluyendo suministro de materiales, aplicación, medios auxiliares y eliminación de residuos a vertedero.

| Código | Ud | Descripción | Rendimiento | Precio |
|---|---|---|---|---|
| 685054SIK | kg | Revestimiento autonivelante epoxi bicomponente, Sikafloor®-381de Sika. RAL7032 (material) | 3.200 | 0 |
| MOC001 | h | Oficial 1ª (mano de obra) | 0.100 | 0 |
| MOC002 | h | Peón especialista (mano de obra) | 0.100 | 0 |

## Recursos

**685054SIK** kg Revestimiento autonivelante epoxi bicomponente, Sikafloor®-381de Sika. RAL7032
Sikafloor®-381 Revestimiento autonivelante epoxi bicomponente, de altas resistencias químicas y mecánicas Descripción del producto El Sikafloor®-381 es una resina epoxi bicomponente, autonivelante, pigmentada, y de grandes resistencias químicas. Compuesto epoxi totalmente sólido de acuerdo con el método de ensayo Deutsche Bauchemie e.V. (Asociación Alemana para productos químicos de construcción). Usos Revestimiento de altas resistencias químicas y mecánicas para superficies horizontales de hormigón en cubetos de contención para proteger el agua de líquidos contaminantes (según tabla de resistencias).
