# Mortero autonivelante epoxi-cemento, tipo Sikafloor®-81 EpoCem®, colocado en 2 mm de espesor

- Propiedad del archivo: CONSTRUNARIO
- Formato: FIEBDC-3/2012
- Programa: Construnario Versión 3.51
- Fecha de los precios: 06/03/2024
- Divisa: EUR
- Código: sika-sau (12/03/2024)

**PUSIK-256** kg Mortero autonivelante epoxi-cemento, tipo Sikafloor®-81 EpoCem®, colocado en 2 mm de espesor
Mortero autonivelante epoxi-cemento para la realización de capas base para pavimentos, tipo Sikafloor®-81 EpoCem® o similar, de 3 componentes, clase R4 o superior según EN 1504-3, provisto del marcado CE según la norma EN 1504-2, EN 1504-3 y EN 13813, resistencia a compresión superior a 60 MPa a 28 días (según EN-13892-2), con un mezclado 1,14:2,86:19 kg de CompA:CompB:CompC (lotes de 23 kg), aplicado mediante llana dentada o rastrillo y rodillo con púas posterior, con un espesor de capa de 3 mm, con un consumo aproximado de 6,3 kg/m2 para una aplicación de 3 mm de espesor, según indicaciones de la Hoja Técnica del producto, incluyendo suministro de materiales, aplicación, medios auxiliares y eliminación de residuos a vertedero.

| Código | Ud | Descripción | Rendimiento | Precio |
|---|---|---|---|---|
| 479686SIK | kg | Mortero híbrido a base de epoxi-cemento, Sikafloor®-81 EpoCem de Sika (material) | 6.300 | 0 |
| MOC001 | h | Oficial 1ª (mano de obra) | 0.080 | 0 |
| MOC002 | h | Peón especialista (mano de obra) | 0.080 | 0 |

## Recursos

**479686SIK** kg Mortero híbrido a base de epoxi-cemento, Sikafloor®-81 EpoCem de Sika
Sikafloor®-81 EpoCem Mortero híbrido a base de epoxi-cemento para multitud de aplicaciónes en pavimentos y capa de nivelación autonivelante (1.5 a 3 mm). Descripción del producto: Es un mortero cementoso modificado con epoxi, tricomponente, para múltiples aplicaciones en pavimentos. Usos: Solo puede ser utilizado por experimentados profesionales. En pavimentos industriales interiores, los soportes de cemento, incluyendo los pavimentos de hormigón deshidratado al vacío, como: Como Barrera Temporal de Humedad (TMB): Permite la aplicación de revestimientos en pavimentos de resina Epoxi, Poliuretano y PMMA* de Sika® sobre soportes con un alto contenido en humedad, incluso sobre hormigón fresco. Como capa base autonivelante para: . Regularización o parcheo de superficies horizontales de hormigón, en obra nueva o trabajos de reparación, o trabajos de mantenimiento. . Nivelación o reparación de parches de pisos horizontales para pisos nuevos, obras de renovación o mantenimiento . Capa de nivelación debajo de sistemas de pavimentos Epoxy, Poliuretano y PMMA de Sika® además de azulejos, alfombras, moquetas, pavimentos de madera, pavimentos de linóleo y vinilo Reparación de mortero: Reparación de soportes previa aplicación de pavimentos Epoxi, Poliuretano, PMMA de Sika® Reparación y Protección de Hormigón según las principales normas y métodos EN: . Apto para control de humedad (Principio 2, Método 2.3 de EN 1504-9) . Apto para resistencia física (Principio 5, Método 5.1 de EN 1504-9). . Apto para preservar y restaurar la pasividad (Principio 7, Método 7.1 y 7.2 de EN 1504-9) . Apto para incrementar la resistividad (Principio 8, Método 8.3 de En 1504-9)
