# Mortero híbrido a base de epoxi-cemento, Sikafloor®-81 EpoCem de Sika

- Propiedad del archivo: CONSTRUNARIO
- Formato: FIEBDC-3/2012
- Programa: Construnario Versión 3.51
- Fecha de los precios: 06/03/2024
- Divisa: EUR

**479686SIK** kg Mortero híbrido a base de epoxi-cemento, Sikafloor®-81 EpoCem de Sika
Sikafloor®-81 EpoCem Mortero híbrido a base de epoxi-cemento para multitud de aplicaciónes en pavimentos y capa de nivelación autonivelante (1.5 a 3 mm). Descripción del producto: Es un mortero cementoso modificado con epoxi, tricomponente, para múltiples aplicaciones en pavimentos. Usos: Solo puede ser utilizado por experimentados profesionales. En pavimentos industriales interiores, los soportes de cemento, incluyendo los pavimentos de hormigón deshidratado al vacío, como: Como Barrera Temporal de Humedad (TMB): Permite la aplicación de revestimientos en pavimentos de resina Epoxi, Poliuretano y PMMA* de Sika® sobre soportes con un alto contenido en humedad, incluso sobre hormigón fresco. Como capa base autonivelante para: . Regularización o parcheo de superficies horizontales de hormigón, en obra nueva o trabajos de reparación, o trabajos de mantenimiento. . Nivelación o reparación de parches de pisos horizontales para pisos nuevos, obras de renovación o mantenimiento . Capa de nivelación debajo de sistemas de pavimentos Epoxy, Poliuretano y PMMA de Sika® además de azulejos, alfombras, moquetas, pavimentos de madera, pavimentos de linóleo y vinilo Reparación de mortero: Reparación de soportes previa aplicación de pavimentos Epoxi, Poliuretano, PMMA de Sika® Reparación y Protección de Hormigón según las principales normas y métodos EN: . Apto para control de humedad (Principio 2, Método 2.3 de EN 1504-9) . Apto para resistencia física (Principio 5, Método 5.1 de EN 1504-9). . Apto para preservar y restaurar la pasividad (Principio 7, Método 7.1 y 7.2 de EN 1504-9) . Apto para incrementar la resistividad (Principio 8, Método 8.3 de En 1504-9)
