# Mortero autonivelante de poliuretano, tipo Sikafloor®-3240, colocado en 2 mm de espesor

- Propiedad del archivo: CONSTRUNARIO
- Formato: FIEBDC-3/2012
- Programa: Construnario Versión 3.51
- Fecha de los precios: 06/03/2024
- Divisa: EUR
- Código: sika-sau (12/03/2024)

**PUSIK-257** m2 Mortero autonivelante de poliuretano, tipo Sikafloor®-3240, colocado en 2 mm de espesor
Mortero autonivelante de poliuretano duro-elástico de bajo contenido en voc, tipo Sikafloor®-3240 o similar, bicomponente, provisto del marcado CE según la norma UNE-EN 1504-2 y EN 13813, adherencia al soporte superior a 1,5 MPa (rotura en hormigón, según EN 13892-8), resistencia a tracción superior a 14 MPa a 14 días/23oC/50%h.r. (según DIN EN ISO 527-2), con un mezclado 81:19 de CompA:CompB (en peso), aplicado a mano mediante llana dentada y posteriormente usar un rodillo de púas de nylon en dos direcciones, con un espesor de capa de 2 mm, según indicaciones de la Hoja Técnica del producto, incluyendo suministro de materiales, aplicación, medios auxiliares y eliminación de residuos a vertedero.

| Código | Ud | Descripción | Rendimiento | Precio |
|---|---|---|---|---|
| 499302SIK | kg | Revestimiento de pur de dos componentes para suelos semielásticos, Sikafloor® 3240 de Sika, RAL 7032 (material) | 1.900 | 0 |
| 178954SIK | kg | Arena para autonivelantes, 0,08-0,3 mm Sikadur®-501 de Sika (material) | 1.300 | 0 |
| MOC001 | h | Oficial 1ª (mano de obra) | 0.100 | 0 |
| MOC002 | h | Peón especialista (mano de obra) | 0.100 | 0 |

## Recursos

**499302SIK** kg Revestimiento de pur de dos componentes para suelos semielásticos, Sikafloor® 3240 de Sika, RAL 7032
Sikafloor® 3240 Pavimento de poliuretano duro-elástico, de dos componentes, autonivelante, de bajo contenido en voc. Descripción del producto Sikafloor® 3240 es una resina de poliuretano de dos componentes, sin disolventes, coloreada, con un 100% de contenido en sólidos conforme al Deutsche Bauchemie, con propiedades duro elásticas. Usos Sikafloor® 3240 únicamente debe ser manipulado por profesionales con experiencia. . Para pavimentos industriales con acabado liso y propiedades de puenteo de fisuras en áreas de producción, zonas de almacenamiento, talleres, etc. . Capa base con espolvoreo de arena, con capacidad de puenteo de i suras, para pavimentos húmedos (industria alimentaria y de embotellado, etc.) forjados de aparcamientos y rampas de carga, etc. . Aplicable en superficies asfálticas, espacios interiores, como centros comerciales, exhibiciones y áreas de almacenamiento.

**178954SIK** kg Arena para autonivelantes, 0,08-0,3 mm Sikadur®-501 de Sika
Sikadur®-501 Usos: . Elaboración de morteros autonivelantes, utilizando como ligante el Sikafloor® -261. . Arena de espolvorear para mejorar la adherencia de capas de acabado fino.
