# Sikafloor® MultiFlex PB-26 UV ES

- Propiedad del archivo: CONSTRUNARIO
- Formato: FIEBDC-3/2012
- Programa: Construnario Versión 3.51
- Fecha de los precios: 06/03/2024
- Divisa: EUR
- Código: sika-sau (12/03/2024)

**PUSIK-301** m2 Sikafloor® MultiFlex PB-26 UV ES
Mortero autonivelante de poliuretano duro-elástico de bajo contenido en voc, tipo Sikafloor®-3240 o similar, bicomponente, provisto del marcado CE según la norma UNE-EN 1504-2 y EN 13813, adherencia al soporte superior a 1,5 MPa (rotura en hormigón, según EN 13892-8), resistencia a tracción superior a 14 MPa a 14 días/23oC/50%h.r. (según DIN EN ISO 527-2), con un mezclado 81:19 de CompA:CompB (en peso), aplicado a mano mediante llana dentada, con un espesor de capa de 2 mm; espolvoreo a saturación de árido silíceo Sikadur 510 con un consumo aproximado de 5 kg/m2; sellado con dos capas de pintura de poliuretano coloreada con disolventes, tenaz y flexible, con gran resistencia a la intemperie y excelente conservación al color y el brillo, tipo Sikafloor®-357 SP o similar, resistencia térmica hasta 130ºC y resistencia a la abrasión 64 mg según DIN 53109 (a 8 DÍAS/23ºC/50% h.r.), con un mezclado 4:1 de CompA:CompB (partes en peso), aplicado con rodillo, con un consumo aproximado de 0,30 kg/m2/capa, según indicaciones de la Hoja Técnica del producto, incluyendo suministro de materiales, aplicación, medios auxiliares y eliminación de residuos a vertedero.

| Código | Ud | Descripción | Rendimiento | Precio |
|---|---|---|---|---|
| 499302SIK | kg | Revestimiento de pur de dos componentes para suelos semielásticos, Sikafloor® 3240 de Sika, RAL 7032 (material) | 1.900 | 0 |
| 178954SIK | kg | Arena para autonivelantes, 0,08-0,3 mm Sikadur®-501 de Sika (material) | 1.300 | 0 |
| 118764SIK | kg | Arena para antiderrapantes, semigrueso 0,4-1,0 mm Sikadur®-510 de Sika (material) | 5.000 | 0 |
| 107985SIK | kg | Sellador de poliuretano coloreado de 2 componentes, Sikafloor®-357 SP (AB) de Sika RAL 1001 (material) | 0.600 | 0 |
| MOC001 | h | Oficial 1ª (mano de obra) | 0.160 | 0 |
| MOC002 | h | Peón especialista (mano de obra) | 0.160 | 0 |

## Recursos

**499302SIK** kg Revestimiento de pur de dos componentes para suelos semielásticos, Sikafloor® 3240 de Sika, RAL 7032
Sikafloor® 3240 Pavimento de poliuretano duro-elástico, de dos componentes, autonivelante, de bajo contenido en voc. Descripción del producto Sikafloor® 3240 es una resina de poliuretano de dos componentes, sin disolventes, coloreada, con un 100% de contenido en sólidos conforme al Deutsche Bauchemie, con propiedades duro elásticas. Usos Sikafloor® 3240 únicamente debe ser manipulado por profesionales con experiencia. . Para pavimentos industriales con acabado liso y propiedades de puenteo de fisuras en áreas de producción, zonas de almacenamiento, talleres, etc. . Capa base con espolvoreo de arena, con capacidad de puenteo de i suras, para pavimentos húmedos (industria alimentaria y de embotellado, etc.) forjados de aparcamientos y rampas de carga, etc. . Aplicable en superficies asfálticas, espacios interiores, como centros comerciales, exhibiciones y áreas de almacenamiento.

**178954SIK** kg Arena para autonivelantes, 0,08-0,3 mm Sikadur®-501 de Sika
Sikadur®-501 Usos: . Elaboración de morteros autonivelantes, utilizando como ligante el Sikafloor® -261. . Arena de espolvorear para mejorar la adherencia de capas de acabado fino.

**118764SIK** kg Arena para antiderrapantes, semigrueso 0,4-1,0 mm Sikadur®-510 de Sika
Sikadur®-510 Usos: . Arena para sistemas antideslizantes de tipo semigrueso.

**107985SIK** kg Sellador de poliuretano coloreado de 2 componentes, Sikafloor®-357 SP (AB) de Sika RAL 1001
Sikafloor®-357 SP Sellador de poliuretano coloreado de 2 componentes. Descripción del producto Revestimiento de poliuretano, de dos componentes, tenaz y flexible, con gran resistencia a la intemperie y excelente conservación del color y el brillo. Usos Revestimiento de pavimentos de hormigón en exteriores, como: - Aparcamientos, garajes. - Isletas. - Losas de hormigón, con solicitaciones medias. - Áreas de recreo. Asimismo, debido a sus buenas resistencias químicas frente a hidrocarburos, es también recomendable como capa de sellado en: - Hangares. - Estaciones de servicio. - Aparcamientos interiores, etc.
