# Capa de pintura epoxi sin disolventes, tipo Sikafloor®-264, aplicada con rodillo, consumo 0,3 kg/m²

- Propiedad del archivo: CONSTRUNARIO
- Formato: FIEBDC-3/2012
- Programa: Construnario Versión 3.51
- Fecha de los precios: 06/03/2024
- Divisa: EUR
- Código: sika-sau (12/03/2024)

**PUSIK-258** m2 Capa de pintura epoxi sin disolventes, tipo Sikafloor®-264, aplicada con rodillo, consumo 0,3 kg/m²
Capa de pintura epoxi sin disolventes, tipo Sikafloor-264® o similar, bicomponente, provisto del marcado CE según la norma EN 1504-2 y EN 13813 y certificado de emisión de partículas clase 4 según ISO 14644-1, con adherencia al soporte de 1,5 MPa o superior (rotura de hormigón, según ISO 4624), resistencia a compresión superior a 53 MPa (según EN-196-1), con un mezclado 79:21 de CompA:CompB (en peso), aplicada con rodillo de pelo corto, con un consumo aproximado de 0,3 kg/m2, según indicaciones de la Hoja Técnica del producto, incluyendo suministro de materiales, aplicación, medios auxiliares y eliminación de residuos a vertedero.

| Código | Ud | Descripción | Rendimiento | Precio |
|---|---|---|---|---|
| 401247SIK | kg | Epoxi bicomponente para sellado liso y antideslizante, Sikafloor®-264 (AB) de Sika, RAL 5018 (material) | 0.300 | 0 |
| MOC001 | h | Oficial 1ª (mano de obra) | 0.080 | 0 |
| MOC002 | h | Peón especialista (mano de obra) | 0.080 | 0 |

## Recursos

**401247SIK** kg Epoxi bicomponente para sellado liso y antideslizante, Sikafloor®-264 (AB) de Sika, RAL 5018
Sikafloor®-264 Epoxi bicomponente para sellado liso y antideslizante Descripción del producto Sikafloor®-264 es una resina epoxi bicomponente, económica, libre de disolventes y coloreada. Composición epoxi totalmente sólida según método de ensayo de Deustche Bauchemie. Usos . Capa de sellado liso para revestimientos de cemento y de hormigón sometido a cargas medías ej. zonas de almacenamiento y reunión, talleres de mantenimiento, garajes y rampas de carga.. . Capa de sellado para sistemas antideslizantes para aparcamientos de varias plantas y subterráneos, hangares de mantenimiento y zonas de proceso húmedo, por ejemplo industrias alimentarias y de bebidas.
