# Capa de pintura epoxi en base agua, tipo Sikafloor®-2540 W, aplicada con rodillo, consumo 0,3 kg/m²

- Propiedad del archivo: CONSTRUNARIO
- Formato: FIEBDC-3/2012
- Programa: Construnario Versión 3.51
- Fecha de los precios: 06/03/2024
- Divisa: EUR
- Código: sika-sau (12/03/2024)

**PUSIK-260** m2 Capa de pintura epoxi en base agua, tipo Sikafloor®-2540 W, aplicada con rodillo, consumo 0,3 kg/m²
Capa de pintura epoxi coloreada de bajas emisiones, tipo Sikafloor®-2540 W o similar, bicomponente en base agua, provisto del marcado CE según la norma UNE-EN 1504-2 y EN 13813, resistencia a la abrasión 63 mg (CS 10/1000/1000) A 14 días y 23ºC según DIN 53 109 (Taber Abrader Test), aplicado con rodillo, con un consumo aproximado de 0,3 kg/m2, según indicaciones de la Hoja Técnica del producto, incluyendo suministro de materiales, aplicación, medios auxiliares y eliminación de residuos a vertedero.

| Código | Ud | Descripción | Rendimiento | Precio |
|---|---|---|---|---|
| 586312SIK | kg | Sellador epoxi de bajas emisiones de 2 componentes en base de agua, Sikafloor®-2540 W de Sika. RAL 3009 (material) | 0.300 | 0 |
| MOC001 | h | Oficial 1ª (mano de obra) | 0.060 | 0 |
| MOC002 | h | Peón especialista (mano de obra) | 0.060 | 0 |

## Recursos

**586312SIK** kg Sellador epoxi de bajas emisiones de 2 componentes en base de agua, Sikafloor®-2540 W de Sika. RAL 3009
Sikafloor®-2540 W Sellador epoxi de bajas emisiones de 2 componentes en base de agua Descripción del producto El Sikafloor®-2540 W es una resina de sellado coloreada, de dos componentes, aprobada por AgBB para aplicaciónes en pavimentos. Usos . Revestimiento de sellado para pavimentos de hormigón, morteros cementosos autonivelantes, morteros epoxi y sistemas espolvoreados. . Puede estar sometido a cargas mecánicas y químicas medias. . Para áreas de producción , almacenes, garajes, etc.
