# Capa de pintura epoxi transparente de bajo VOC, tipo Sikafloor®-169, aplicada con rastra, consumo 0,6 kg/m²

- Propiedad del archivo: CONSTRUNARIO
- Formato: FIEBDC-3/2012
- Programa: Construnario Versión 3.51
- Fecha de los precios: 06/03/2024
- Divisa: EUR
- Código: sika-sau (12/03/2024)

**PUSIK-262** m2 Capa de pintura epoxi transparente de bajo VOC, tipo Sikafloor®-169, aplicada con rastra, consumo 0,6 kg/m²
Capa de pintura epoxi transparente de bajo VOC, y de baja viscosidad, tipo Sikafloor®-169 PT o similar, provisto del marcado CE según la norma EN 1504-2 y EN 13813, dureza shore 80 (7 días/23ºC) según DIN 53505, resistencia a la abrasión 47 mg (CS 10/1000/1000) a 8 días y 23ºC según DIN 53 109 (Taber Abrader Test) , con un mezclado 75:25 de CompA:CompB (partes en peso), aplicado con rastra, con un consumo aproximado de 0,6 kg/m2 y cm de espesor, según indicaciones de la Hoja Técnica del producto, incluyendo suministro de materiales, aplicación, medios auxiliares y eliminación de residuos a vertedero.

| Código | Ud | Descripción | Rendimiento | Precio |
|---|---|---|---|---|
| 174989SIK | kg | Ligante epoxi de bajas emisiones, transparente, Sikafloor®-169 de Sika (material) | 0.600 | 0 |
| MOC001 | h | Oficial 1ª (mano de obra) | 0.100 | 0 |
| MOC002 | h | Peón especialista (mano de obra) | 0.100 | 0 |

## Recursos

**174989SIK** kg Ligante epoxi de bajas emisiones, transparente, Sikafloor®-169 de Sika
Sikafloor®-169 Ligante epoxi de 2 componentes para mortero, capa base y sellado. Descripción del producto Es una resina epoxi de dos componentes, transparente, de bajo amarillamiento y de baja viscosidad. Resina epoxi 100% contenido en sólidos de acuerdo al método de ensayo Deutsche Bauchemie (German Association for construction chemicals). Usos Solo puede ser utilizado por profesionales experimentados . Ligante transparente para morteros y revestimientos realizados con cuarzo coloreado (e.j. Sika Compoact-Floor y DecoFloor). . Revestimiento de sellado transparente para capas base espolvoreadas a saturación con cuarzo de color y con chips de colores. . Apto para cargas mecánica de medias a altas. . Especialmente recomendado para aplicaciónes en industria alimentaria y farmacéutica, salas de exposiciones, almacenes, áreas de producción, etc.
