# Capa de pintura de poliuretano coloreada c/disolventes, tipo Sikafloor®-357 SP, ap. con rodillo, consumo 0,13 kg/m²

- Propiedad del archivo: CONSTRUNARIO
- Formato: FIEBDC-3/2012
- Programa: Construnario Versión 3.51
- Fecha de los precios: 06/03/2024
- Divisa: EUR
- Código: sika-sau (12/03/2024)

**PUSIK-263** m2 Capa de pintura de poliuretano coloreada c/disolventes, tipo Sikafloor®-357 SP, ap. con rodillo, consumo 0,13 kg/m²
Capa de pintura de poliuretano coloreada con disolventes, tenaz y flexible, con gran resistencia a la intemperie y excelente conservación al color y el brillo, tipo Sikafloor®-357 SP o similar, resistencia térmica hasta 130ºC y resistencia a la abrasión 64 mg según DIN 53109 (a 8 DÍAS/23ºC/50% h.r.), con un mezclado 4:1 de CompA:CompB (partes en peso), aplicado con rodillo, con un consumo aproximado de 0,15 kg/m2/capa, según indicaciones de la Hoja Técnica del producto, incluyendo suministro de materiales, aplicación, medios auxiliares y eliminación de residuos a vertedero.

| Código | Ud | Descripción | Rendimiento | Precio |
|---|---|---|---|---|
| 107985SIK | kg | Sellador de poliuretano coloreado de 2 componentes, Sikafloor®-357 SP (AB) de Sika RAL 1001 (material) | 0.150 | 0 |
| MOC001 | h | Oficial 1ª (mano de obra) | 0.060 | 0 |
| MOC002 | h | Peón especialista (mano de obra) | 0.060 | 0 |

## Recursos

**107985SIK** kg Sellador de poliuretano coloreado de 2 componentes, Sikafloor®-357 SP (AB) de Sika RAL 1001
Sikafloor®-357 SP Sellador de poliuretano coloreado de 2 componentes. Descripción del producto Revestimiento de poliuretano, de dos componentes, tenaz y flexible, con gran resistencia a la intemperie y excelente conservación del color y el brillo. Usos Revestimiento de pavimentos de hormigón en exteriores, como: - Aparcamientos, garajes. - Isletas. - Losas de hormigón, con solicitaciones medias. - Áreas de recreo. Asimismo, debido a sus buenas resistencias químicas frente a hidrocarburos, es también recomendable como capa de sellado en: - Hangares. - Estaciones de servicio. - Aparcamientos interiores, etc.
