# Capa de revestimiento de pol. alt. elástico monocomp. coloreado, tipo Sikafloor®-420, ap. con. rod., consumo 0,3 kg/m²

- Propiedad del archivo: CONSTRUNARIO
- Formato: FIEBDC-3/2012
- Programa: Construnario Versión 3.51
- Fecha de los precios: 06/03/2024
- Divisa: EUR
- Código: sika-sau (12/03/2024)

**PUSIK-311** m2 Capa de revestimiento de pol. alt. elástico monocomp. coloreado, tipo Sikafloor®-420, ap. con. rod., consumo 0,3 kg/m²
Capa de revestimiento de poliuretano coloreada monocomponente, elástico, de bajo contenido de disolventes, de bajo olor, resistente a los UV, y de curado por humedad, tipo Sikafloor®-420 o similar, con resistencia a la abrasión 23 mg según BS EN ISO 7784-2:2006 (CS 10/1000 revoluciones), resistencia a tracción de 5 MPa según EN ISO 527-3, con una elongación a rotura de 200 % a +23ºC y 100 % a -23ºC según EN ISO 527-3, aplicado con rodillo, brocha o escobilla de goma, con un consumo aproximado de 0,3-1,2 kg/m2/mm, según indicaciones de la Hoja Técnica del producto, incluyendo suministro de materiales, aplicación, medios auxiliares y eliminación de residuos a vertedero.

| Código | Ud | Descripción | Rendimiento | Precio |
|---|---|---|---|---|
| 612061SIK | kg | Revestimiento de poliuretano altamente elástico monocomponente, Sikafloor®-420 de Sika, RAL 3009 (material) | 0.300 | 0 |
| MOC001 | h | Oficial 1ª (mano de obra) | 0.060 | 0 |
| MOC002 | h | Peón especialista (mano de obra) | 0.060 | 0 |

## Recursos

**612061SIK** kg Revestimiento de poliuretano altamente elástico monocomponente, Sikafloor®-420 de Sika, RAL 3009
Sikafloor®-420 Revestimiento de poliuretano altamente elástico monocomponente Descripción del producto: Es un revestimiento de resina de poliuretano monocomponente, elástico, de bajo contenido en disolventes, de bajo olor, resistente a los rayos UV, coloreado y de curado por humedad. Usos: . Revestimiento para soportes de hormigón y cementosos, lisos o anti-deslizantes, con resistencia a los rayos UV y abrasión e impermeable . Para exposición mecánica ligera a media Para balcones, terrazas, pasarelas peatonales, escaleras etc.
