# Capa de sellado de poliuretano transp. alifático, mate, tipo Sikafloor®-419 W, ap. con rod., consumo 85g/m²/capa

- Propiedad del archivo: CONSTRUNARIO
- Formato: FIEBDC-3/2012
- Programa: Construnario Versión 3.51
- Fecha de los precios: 06/03/2024
- Divisa: EUR
- Código: sika-sau (12/03/2024)

**PUSIK-319** m2 Capa de sellado de poliuretano transp. alifático, mate, tipo Sikafloor®-419 W, ap. con rod., consumo 85g/m²/capa
Capa de sellado de poliuretano transparente alifático en base agua, monocomponente, mate, tipo Sikafloor®-419 W o similar, buena resistencia UV, fácil aplicación, bajo olor, resistencia a la abrasión 12 mg (CS 10/1000/1000 g) (+23ºC), como sellado final con requerimientos estéticos altos para sistemas lisos o antideslizantes (sobre soportes cementosos se deberá usar una imprimación tipo Sikafloor®-05 Primer o similar), aplicado con rodillo, con un consumo aproximado de 85 g/m2/capa (se recomiendan dos capas), según indicaciones de la Hoja Técnica del producto, incluyendo suministro de materiales, aplicación, medios auxiliares y eliminación de residuos a vertedero.

| Código | Ud | Descripción | Rendimiento | Precio |
|---|---|---|---|---|
| 682613SIK | kg | Revestimiento monocomponente transparente a base de poliuretano en base agua, Sikafloor®-419 W de Sika, mate (material) | 0.085 | 0 |
| MOC001 | h | Oficial 1ª (mano de obra) | 0.060 | 0 |
| MOC002 | h | Peón especialista (mano de obra) | 0.060 | 0 |

## Recursos

**682613SIK** kg Revestimiento monocomponente transparente a base de poliuretano en base agua, Sikafloor®-419 W de Sika, mate
Sikafloor®-419 W Sellador transparente de poliuretano alifático, monocomponente, como capa de acabado en pavimentos decorativos e industriales. Descripción del producto Revestimiento de sellado a base de poliuretano alifático en base agua, monocomponente, tenaz y transparente, para capa de acabado en pavimentos interiores. Usos Sikafloor®-419 W puede ser usado solamente por profesionales con experiencia. . Capa de sellado final con requerimientos estéticos altos para sistemas lisos o antideslizantes. . Sellador sobre capas lisas, texturadas y antideslizantes de resina epoxi, poliuretano o epoxi-cemento y cementosas. . Apto para sellado de pavimentos industriales, debido a sus altas prestaciones mecánicas Características . Acabado incoloro. Puede ser brillante o mate. . Buena resistencia UV, sin amarilleamiento. . En base agua. . Olor muy bajo. . Fácil aplicación. . Rápido endurecimiento inicial. . Buena resistencia al rayado debido a su tenacidad. . Buena resistencia mecánica y química. . Buena resistencia a la abrasión
