# Capa de revestimiento 6 mm mortero híbrido de poliuretano multicomponente, tipo Sikafloor®-29 PurCem®

- Propiedad del archivo: CONSTRUNARIO
- Formato: FIEBDC-3/2012
- Programa: Construnario Versión 3.51
- Fecha de los precios: 06/03/2024
- Divisa: EUR
- Código: sika-sau (12/03/2024)

**PUSIK-302** m2 Capa de revestimiento 6 mm mortero híbrido de poliuretano multicomponente, tipo Sikafloor®-29 PurCem®
Capa de revestimiento y revoco 6 mm mortero híbrido de poliuretano multicomponente, de alta resistencia mecánica, impacto, productos químicos y al desgaste, tipo Sikafloor®-29 PurCem® o similar, tricomponente, provisto del marcado CE según la norma EN 1504-2 y EN 13813, certificado ambiental LEED Credit 4.2 bajas emisiones, adherencia al soporte rotura del hormigón, según EN 1542, resistencia a compresión de 44 MPa y a flexión a 28 días/23ºC/50% h.r. (según BS EN 13892-2), con un mezclado 1:1:11.7 de CompA:CompB:CompC (en peso), para revestimiento, detallado y revoco vertical, aplicar sobre soporte debidamente imprimado y ajustar espesor, realizando el acabado final con una llana o paleta de acero, con un consumo aproximado de 2 kg/m2/mm en espesores comprendidos entre 3-9, según indicaciones de la Hoja Técnica del producto, incluyendo suministro de materiales, aplicación, medios auxiliares y eliminación de residuos a vertedero.

| Código | Ud | Descripción | Rendimiento | Precio |
|---|---|---|---|---|
| 429288SIK | kg | Mortero de poliuretano de altas resistencias para medias cañas y detalles, Sikafloor®-29 PurCem®de Sika beige RAL 1001 (material) | 12.000 | 0 |
| MOC001 | h | Oficial 1ª (mano de obra) | 0.150 | 0 |
| MOC002 | h | Peón especialista (mano de obra) | 0.150 | 0 |

## Recursos

**429288SIK** kg Mortero de poliuretano de altas resistencias para medias cañas y detalles, Sikafloor®-29 PurCem®de Sika beige RAL 1001
Sikafloor®-29 PurCem® Mortero de poliuretano de altas resistencias para medias cañas y detalles. Descripción del producto: Sikafloor®-29 PurCem® es un mortero de poliuretano modificado, en base agua, de tres componentes, coloreado, para la realización detalles y aplicaciónes en vertical. Tiene una acabado de textura suave con apariencia de árido fi no que le confiere excelentes resistencias a la abrasión, al ataque químico y a cargas mecánicas. Normalmente aplicado en espesores de 3-9 mm. Usos: En combinación con el resto de productos PurCem, proporciona soluciones para detalles y medias cañas en aquellas zonas en las que sea necesario soportar ataques químicos y fuertes abrasiónes, como en: - Plantas de proceso de alimentos, en áreas secas y húmedas, congeladores refrigeradores, áreas de choque térmico. - Plantas químicas. - Laboratorios. - Almacenes. - Apto como protección del hormigón aportando resistencia física (Principio 5, Método 5.1 de EN 1504-9). - Apto como protección del hormigón aportando resistencia química (Principio 6, Método 6.1 de EN 1504-9).
