# Revestimiento híbrido de cemento y poliuretano en base agua, tipo Sikafloor®-31 PurCem®

- Propiedad del archivo: CONSTRUNARIO
- Formato: FIEBDC-3/2012
- Programa: Construnario Versión 3.51
- Fecha de los precios: 06/03/2024
- Divisa: EUR
- Código: sika-sau (12/03/2024)

**PUSIK-303** m2 Revestimiento híbrido de cemento y poliuretano en base agua, tipo Sikafloor®-31 PurCem®
Revestimiento híbrido de cemento y poliuretano en base agua coloreado, acabado mate, impermeable y con resistencias químicas y al desgaste, tipo Sikafloor®-31 PurCem® o similar, tricomponente, provisto del marcado CE según la norma EN 1504-2 y EN 13813, certificado ambiental LEED Credit 4.2 bajas emisiones, adherencia al soporte mayor de 2 MPa (rotura del hormigón, según EN 1542), con un mezclado 1:1:1.40 de CompA:CompB:CompC (en peso), aplicado en pavimentos muy lisos mediante rodillo de pelo corto o medio directamente desde la cubeta de la pintura, en superficies rugosas vertido y extendido de material usando escobilla de goma y posterior extendido con rodillo de pelo medio de nuevo, con un consumo aproximado de 0.4-1.0 kg/m2 (dependiendo de la configuración del sistema), según indicaciones de la Hoja Técnica del producto, incluyendo suministro de materiales, aplicación, medios auxiliares y eliminación de residuos a vertedero.

| Código | Ud | Descripción | Rendimiento | Precio |
|---|---|---|---|---|
| 429329SIK | kg | Revestimiento de poliuretano libre de disolventes, Sikafloor®-31 PurCem® de Sika, beige RAL 1001 (material) | 0.400 | 0 |
| MOC001 | h | Oficial 1ª (mano de obra) | 0.100 | 0 |
| MOC002 | h | Peón especialista (mano de obra) | 0.100 | 0 |

## Recursos

**429329SIK** kg Revestimiento de poliuretano libre de disolventes, Sikafloor®-31 PurCem® de Sika, beige RAL 1001
Sikafloor®-31 PurCem® Revestimiento de poliuretano libre de disolventes Descripción del producto: Sikafloor®-31 PurCem® es un revestimiento de poliuretano modificado de 3 componentes, sin disolventes, coloreado, de acabado mate, de altas características, con excelentes resistencias químicas y muy buenas resistencias mecánicas y a la abrasión. Aplicado habitualmente en dos capas de 0,2 – 0,25 mm por capa. Usos Sikafloor®-31 PurCem® está diseñado para los siguientes usos: - Utilizado solo, como revestimiento de altas características o como capa de sellado para medias cañas o detalles realizados Sikafloor®-29 PurCem® u otros productos de la gama Sikafloor®- PurCem®. - Para mejorar el acabado estético de los productos de la gama Sikafloor®- PurCem® en el acabado con espolvoreo. - Apto como protección del hormigón aportando resistencia física (Principio 5, Método 5.1 de EN 1504-9). - Apto como protección del hormigón aportando resistencia química (Principio 6, Método 6.1 de EN 1504-9). Como capa de resistencia química en lugares como: - Plantas de procesado de alimentos, en áreas secas y húmedas, congeladores y refrigeradores. - Industrias farmacéuticas. - Áreas que sufran contaminación. - Áreas de proceso químico.
