# Capa de sellado híbrido de poliuretano en base agua, de acabado brillante, tipo Sikafloor®-310 PurCem®

- Propiedad del archivo: CONSTRUNARIO
- Formato: FIEBDC-3/2012
- Programa: Construnario Versión 3.51
- Fecha de los precios: 06/03/2024
- Divisa: EUR
- Código: sika-sau (12/03/2024)

**PUSIK-308** m2 Capa de sellado híbrido de poliuretano en base agua, de acabado brillante, tipo Sikafloor®-310 PurCem®
Capa de sellado híbrido de poliuretano en base agua, de acabado brillante, coloreado, tipo Sikafloor®-310 PurCem® o similar, tricomponente, provisto del DIBt (2010) y AgBB para utilización den espacios interiores (nº de ensayo 392-2014-0018201A Eurofin Product Testing), adherencia falla el hormigón (según EN 1542), resistencia a compresión mayor a 50 MPa (según BS EN 13892-2), con un mezclado 1:1:1.15 de CompA:CompB:CompC (en peso), aplicado mediante espátula de goma blanda y repasado con rodillo de pelo medio (confirmar contenido de humedad de soporte, humedad relativa y punto de rocío), con un consumo aproximado de 0.3-0.9 kg/m2, según indicaciones de la Hoja Técnica del producto, incluyendo suministro de materiales, aplicación, medios auxiliares y eliminación de residuos a vertedero.

| Código | Ud | Descripción | Rendimiento | Precio |
|---|---|---|---|---|
| 496462SIK | kg | Capa de sellado a base de poliuretano modificado acabado brillante, Sikafloor®-310 PurCem®de Sika, gris polvo RAL 7037 (material) | 0.300 | 0 |
| MOC001 | h | Oficial 1ª (mano de obra) | 0.100 | 0 |
| MOC002 | h | Peón especialista (mano de obra) | 0.100 | 0 |

## Recursos

**496462SIK** kg Capa de sellado a base de poliuretano modificado acabado brillante, Sikafloor®-310 PurCem®de Sika, gris polvo RAL 7037
Sikafloor®-310 PurCem® Capa de sellado a base de poliuretano modificado acabado brillante Descripción del producto: El Sikafloor®-310 PurCem® es un revestimiento de sellado a base de poliuretano modificado en base agua, de tres componentes, coloreado y acabado brillante. Usos: El Sikafloor®-310 PurCem® se utiliza como capa de revestimiento y rodadura en sistemas Sikafloor® PurCem® Gloss con acabado antideslizante o superficies horizontales (medias cañas).
