# Capa de revestimiento epoxi en base agua, conductor de la electricidad, tipo Sikafloor®-220 Conductive

- Propiedad del archivo: CONSTRUNARIO
- Formato: FIEBDC-3/2012
- Programa: Construnario Versión 3.51
- Fecha de los precios: 06/03/2024
- Divisa: EUR
- Código: sika-sau (12/03/2024)

**PUSIK-265** m2 Capa de revestimiento epoxi en base agua, conductor de la electricidad, tipo Sikafloor®-220 Conductive
Capa de revestimiento epoxi en base agua, conductor de la electricidad, tipo Sikafloor®-220 Conductive o similar, bicomponente, provisto del marcado CE según la norma UNE EN 1504-2 y EN 13956, con un mezclado 83:17 de CompA:CompB (en peso), aplicado mediante rodillo de nylon de pelo corto (12 mm), con un consumo aproximado de 0,08-0,10 kg/m2, según indicaciones de la Hoja Técnica del producto, incluyendo suministro de materiales, aplicación, medios auxiliares y eliminación de residuos a vertedero.

| Código | Ud | Descripción | Rendimiento | Precio |
|---|---|---|---|---|
| 568619SIK | kg | Revestimiento epoxi de alta conductividad eléctrica, Sikafloor®-220 W Conductive de Sika, negro (material) | 0.100 | 0 |
| MOC001 | h | Oficial 1ª (mano de obra) | 0.100 | 0 |
| MOC002 | h | Peón especialista (mano de obra) | 0.100 | 0 |

## Recursos

**568619SIK** kg Revestimiento epoxi de alta conductividad eléctrica, Sikafloor®-220 W Conductive de Sika, negro
Sikafloor®-220 W Conductive Revestimiento electrostáticamente conductivo en base epoxi de dos componentes Descripción del Producto Sikafloor®-220 W Conductive está constituido por una resina epoxi de alta conductividad electrostática, de dos componentes dispersada en agua. Usos . SikafloorR-220 W Conductive se debe aplicar como capa conductiva debajo del SikafloorR-262 AS N. . Revestimiento electrostáticamente conductivo sobre hormigón o revestimientos cementosos para distintos tipos de usos industriales
