# Capa de epoxi autonivelante conductivo, tipo Sikafloor®-262 AS

- Propiedad del archivo: CONSTRUNARIO
- Formato: FIEBDC-3/2012
- Programa: Construnario Versión 3.51
- Fecha de los precios: 06/03/2024
- Divisa: EUR
- Código: sika-sau (12/03/2024)

**PUSIK-266** m2 Capa de epoxi autonivelante conductivo, tipo Sikafloor®-262 AS
Capa de epoxi autonivelante conductivo, tipo Sikafloor®-262 AS N o similar, bicomponente, provisto del marcado CE según la norma EN 1504-2 y EN 13813, adherencia al soporte mayor de 1,5 MPa (rotura del hormigón, según ISO 4624), resistencia a compresión de resina aproximadamente 80 MPa a 28 días/23ºC (según EN 196-1), con un mezclado 84:16 de CompA:CompB (en peso), aplicado mediante llana dentada y rodillo de púas posterior, con un espesor de capa aproximado de 1,5 mm, con un consumo aproximado 2,5 kg/m2 incluyendo árido Sikadur-501 (proporción variable en función de la temperatura), según indicaciones de la Hoja Técnica del producto, incluyendo suministro de materiales, aplicación, medios auxiliares y eliminación de residuos a vertedero.

| Código | Ud | Descripción | Rendimiento | Precio |
|---|---|---|---|---|
| 533679SIK | kg | Ligante epoxi autonivelante de dos componentes, Sikafloor®-262 AS de Sika, RAL7032 (material) | 2.300 | 0 |
| 178954SIK | kg | Arena para autonivelantes, 0,08-0,3 mm Sikadur®-501 de Sika (material) | 0.200 | 0 |
| MOC001 | h | Oficial 1ª (mano de obra) | 0.100 | 0 |
| MOC002 | h | Peón especialista (mano de obra) | 0.100 | 0 |

## Recursos

**533679SIK** kg Ligante epoxi autonivelante de dos componentes, Sikafloor®-262 AS de Sika, RAL7032
Sikafloor®-262 AS Revestimiento epoxi autonivelante de 2 componentes, electrostáticamente conductivo Descripción del producto: Revestimiento epoxi, de dos componentes, coloreado y autonivelante. Composición epoxi totalmente sólida según el método de ensayo de Deustche Bauchemie Usos: . Sistema para ejecución de revestimientos autonivelantes electrostáticamente conductivos, para protección y decoración de soportes de hormigón o cemento sometidos a cargas de normales a altas. . Revestimiento adecuado para la industria del automóvil, electrónica y farmacéutica y para almacenes. . Especialmente adecuado para áreas sensibles a cargas electrostáticas, como por ejemplo quirófanos, zonas de ordenadores, áreas sometidas a riesgos de explosión, zonas de carga de baterías

**178954SIK** kg Arena para autonivelantes, 0,08-0,3 mm Sikadur®-501 de Sika
Sikadur®-501 Usos: . Elaboración de morteros autonivelantes, utilizando como ligante el Sikafloor® -261. . Arena de espolvorear para mejorar la adherencia de capas de acabado fino.
