# Ligante epoxi autonivelante de dos componentes, Sikafloor®-262 AS de Sika, RAL7032

- Propiedad del archivo: CONSTRUNARIO
- Formato: FIEBDC-3/2012
- Programa: Construnario Versión 3.51
- Fecha de los precios: 06/03/2024
- Divisa: EUR

**533679SIK** kg Ligante epoxi autonivelante de dos componentes, Sikafloor®-262 AS de Sika, RAL7032
Sikafloor®-262 AS Revestimiento epoxi autonivelante de 2 componentes, electrostáticamente conductivo Descripción del producto: Revestimiento epoxi, de dos componentes, coloreado y autonivelante. Composición epoxi totalmente sólida según el método de ensayo de Deustche Bauchemie Usos: . Sistema para ejecución de revestimientos autonivelantes electrostáticamente conductivos, para protección y decoración de soportes de hormigón o cemento sometidos a cargas de normales a altas. . Revestimiento adecuado para la industria del automóvil, electrónica y farmacéutica y para almacenes. . Especialmente adecuado para áreas sensibles a cargas electrostáticas, como por ejemplo quirófanos, zonas de ordenadores, áreas sometidas a riesgos de explosión, zonas de carga de baterías
