# Sikafloor® MultiDur ET-56 ESD

- Propiedad del archivo: CONSTRUNARIO
- Formato: FIEBDC-3/2012
- Programa: Construnario Versión 3.51
- Fecha de los precios: 06/03/2024
- Divisa: EUR
- Código: sika-sau (12/03/2024)

**PUSIK-641** m2 Sikafloor® MultiDur ET-56 ESD
Sistema de pavimentos ESD epoxi con acabado texturado, Sikafloor® MultiDur ET-56 ESD, diseñado para disipar las cargas electrostáticas (ESD) y proteger electrostáticamente al personal y a los equipos sensibles situados en las áreas protegidas electrostáticamente (EPA). Espesor de 0,6-0,8 mm, para uso en instalaciones farmacéuticas, automovilísticas, electrónicas, siempre que sea usado en interiores. Compuesto por: imprimación epoxi bicomponente de tipo Sikafloor-150 o similar con un consumo aproximado de 0,3-0,4 kg/m2, con un mezclado 74:26 de CompA:CompB (partes en peso); imprimación bicomponente electrostáticamente conductiva epoxi, Sikafloor®-220 W Conductive o similar, con un mezclado 83:17 de CompA:CompB (partes en peso), con un consumo aproximado de 0,08-0,1 kg/m2, más Kit de conexión a tierra Earthing Connection con 1 punto de tierra cada 200-300 m2 (min. dos puntos por estancia), sellado con revestimiento epoxi bicomponente para pavimentos de resina epoxi electrostática disipativa, Sikafloor®-2350 ESD o similar, con un mezclado 82:18 de CompA:CompB (partes en peso), con marcado CE y declaración de prestaciones según EN 13813: 2002 - Material de revestimiento y pavimentos - Material de revestimiento de resina sintética, marcado CE y Declaración de Prestaciones según EN 1504-2: 2004 - Productos y sistemas para la reparación y protección de estructuras de hormigón - Parte 2: Sistemas de protección de superficies para hormigón - Recubrimiento, informe de clasificación de incendios, EN 13238, Universidad de Gante, Informe n. ° 20-1069-02, resistencia al deslizamiento DIN 51130, Sikafloor®- 2350 ESD, Roxeler, Certificado No. 020243-20-3; 020243-20-3a, resistencia al deslizamiento DIN 51130, Sikafloor®- 2350 ESD, Roxel, y con certificaciones ambientales como: conformidad con LEED v4 MRc 2 (Opción 1): Divulgación y optimización de productos de construcción - Declaraciones medioambientales de productos, conformidad con LEED v4 MRc 4 (Opción 2): Divulgación y optimización de productos de construcción - Ingredientes de materiales, conformidad con LEED v4 EQc 2: materiales de baja emisión, declaración de producto ambiental IBU (EPD) disponible, certificado de emisión de COV según los requisitos de aprobación AgBB y DIBt, clase A + según el Reglamento francés sobre emisiones de COV, más 1,5% en peso de Sika Extender T (en peso) con un consumo aproximado de 0,7-0,8 kg/m2 para un acabado texturado, según indicaciones de la Hoja Técnica del producto, incluyendo suministro de materiales, aplicación, medios auxiliares y eliminación de residuos a vertedero.

| Código | Ud | Descripción | Rendimiento | Precio |
|---|---|---|---|---|
| 568619SIK | kg | Revestimiento epoxi de alta conductividad eléctrica, Sikafloor®-220 W Conductive de Sika, negro (material) | 0.100 | 0 |
| 579474SIK | kg | Imprimación epoxi, de altas prestaciones y baja viscosidad., transparente, Sikafloor®-150 de Sika (material) | 0.400 | 0 |
| 21891SIK | u | Kit Sikafloor AS caja (material) | 0.117 | 0 |
| 5457SIK | kg | Agente espesante para resinas de pavimentos Sikafloor, Sika® Extender T de Sika (material) | 0.012 | 0 |
| 653621SIK | kg | Pavimentos electrostáticos disipativos de resina epoxi autonivelante, Sikafloor®-2350 ESD de Sika, RAL7035 (material) | 0.800 | 0 |
| MOC001 | h | Oficial 1ª (mano de obra) | 0.200 | 0 |
| MOC002 | h | Peón especialista (mano de obra) | 0.200 | 0 |

## Recursos

**568619SIK** kg Revestimiento epoxi de alta conductividad eléctrica, Sikafloor®-220 W Conductive de Sika, negro
Sikafloor®-220 W Conductive Revestimiento electrostáticamente conductivo en base epoxi de dos componentes Descripción del Producto Sikafloor®-220 W Conductive está constituido por una resina epoxi de alta conductividad electrostática, de dos componentes dispersada en agua. Usos . SikafloorR-220 W Conductive se debe aplicar como capa conductiva debajo del SikafloorR-262 AS N. . Revestimiento electrostáticamente conductivo sobre hormigón o revestimientos cementosos para distintos tipos de usos industriales

**579474SIK** kg Imprimación epoxi, de altas prestaciones y baja viscosidad., transparente, Sikafloor®-150 de Sika
Sikafloor®-150 Imprimación epoxi, mortero de capa de raspado y mortero de revestimiento. Descripción del producto: Es una resina epoxi bi-componente, de baja viscosidad, multi propósito, la cual puede usarse como imprimación epoxi, mortero de nivelación y mortero de revestimiento. Usos: Solo puede ser utilizado por profesionales experimentados. . Imprimación para soportes de hormigón, soleras de cemento y morteros epoxi . Para soportes con absorción normal a alta. . Imprimación para todos los pavimentos Epoxi y PUR de Sika . Ligante para morteros autonivelantes y capas de mortero

**5457SIK** kg Agente espesante para resinas de pavimentos Sikafloor, Sika® Extender T de Sika
Sika® Extender T Agente espesante para resinas de pavimentos Sikafloor® Descripción del producto Sika® Extender T en un polímero fibroso en polvo, inerte, fino y blanco usado como agente espesante para las resinas de pavimentos Sikafloor®. Usos . En combinación con resinas Sikafloor® epoxi, poliuretano y PMMA. . Aplicación en superficies verticales para evitar descuelgues durante la aplicación. . Aplicación en superficies horizontales para crear superficies texturadas. . Sellado de poros y fisuras en horizontal y vertical Características . Permite ajustar la viscosidad de aplicación de los productos Sikafloor® . Económico, fácil de mezclar y usar . No afecta al tiempo de curado o vida de mezcla . Baja proporción necesaria para cambiar la viscosidad de la mezcla . No carcinógeno . Inerte y no reactivo

**653621SIK** kg Pavimentos electrostáticos disipativos de resina epoxi autonivelante, Sikafloor®-2350 ESD de Sika, RAL7035
Sikafloor®-2350 ESD Pavimentos electrostáticos disipativos de resina epoxi autonivelante Descripción del producto Sikafloor®-2350 ESD es un revestimiento bicomponente apto para la fabricación de pavimentos de resina epoxi electrostática disipativa autonivelante. Usos Sikafloor®-2350 ESD puede ser usado solamente por profesionales con experiencia. El Producto se puede utilizar como: Revestimiento de pavimento liso y conductor electrostático Tenga en cuenta: . El Producto sólo se puede utilizar para aplicaciones en interiores. . El Producto sólo puede ser utilizado por profesionales experimentados. Características . Pavimento con conductividad segura a largo plazo . Cumple con los requisitos de ESD . Bajas Emisiones de VOC (COV) . Resistente a la abrasión . Poco olor durante la aplicación. . Alta resistencia mecánica
