# Agente espesante para resinas de pavimentos Sikafloor, Sika® Extender T de Sika

- Propiedad del archivo: CONSTRUNARIO
- Formato: FIEBDC-3/2012
- Programa: Construnario Versión 3.51
- Fecha de los precios: 06/03/2024
- Divisa: EUR

**5457SIK** kg Agente espesante para resinas de pavimentos Sikafloor, Sika® Extender T de Sika
Sika® Extender T Agente espesante para resinas de pavimentos Sikafloor® Descripción del producto Sika® Extender T en un polímero fibroso en polvo, inerte, fino y blanco usado como agente espesante para las resinas de pavimentos Sikafloor®. Usos . En combinación con resinas Sikafloor® epoxi, poliuretano y PMMA. . Aplicación en superficies verticales para evitar descuelgues durante la aplicación. . Aplicación en superficies horizontales para crear superficies texturadas. . Sellado de poros y fisuras en horizontal y vertical Características . Permite ajustar la viscosidad de aplicación de los productos Sikafloor® . Económico, fácil de mezclar y usar . No afecta al tiempo de curado o vida de mezcla . Baja proporción necesaria para cambiar la viscosidad de la mezcla . No carcinógeno . Inerte y no reactivo
