# Imprimación epoxi de 2 componentes, en base agua p/sop. porosos, Sikafloor®-154 W de Sika. Gris transparente

- Propiedad del archivo: CONSTRUNARIO
- Formato: FIEBDC-3/2012
- Programa: Construnario Versión 3.51
- Fecha de los precios: 06/03/2024
- Divisa: EUR

**436436SIK** kg Imprimación epoxi de 2 componentes, en base agua p/sop. porosos, Sikafloor®-154 W de Sika. Gris transparente
Sikafloor®-154 W (Copsafloor 560 W) Imprimación epoxi de dos componentes, en base agua para soportes porosos Descripción del Producto Sikafloor®-154 W es una imprimación bicomponente, a base de resinas epoxi en base agua, libre de disolventes. Usos Imprimación y promotor de adherencia sobre soportes correctamente preparados de: . Capas cementosas . Hormigón . Imprimación en pavimentos deportivos . Capa de sellado en pavimentos deportivos . Revestimiento para carriles bici, etc
