# Capa de revestimiento con pintura epoxi-acrílica en base agua, tipo Sikafloor®-2100, consumo 0,3 kg/m²

- Propiedad del archivo: CONSTRUNARIO
- Formato: FIEBDC-3/2012
- Programa: Construnario Versión 3.51
- Fecha de los precios: 06/03/2024
- Divisa: EUR
- Código: sika-sau (12/03/2024)

**PUSIK-267** m2 Capa de revestimiento con pintura epoxi-acrílica en base agua, tipo Sikafloor®-2100, consumo 0,3 kg/m²
Capa de revestimiento con pintura epoxi-acrílica en base agua, tipo Sikafloor®-2100 o similar, bicomponente diseñado para pavimentos continuos tanto en interior como exterior, provisto del marcado CE según la norma EN 1504-2 y EN 13813, adherencia a tracción directa mayor de 1,5 MPa (según UNE EN 1542), resistencia a tracción aproximadamente a 2,7 (según UNE EN ISO 527-1/2), con un mezclado 96:4 de CompA:CompB (en peso), aplicado mediante llana de goma y posteriormente con rodillo de pelo corto en ambas direcciones, con un consumo aproximado de 0,3 kg/m2 y mm de espesor, según indicaciones de la Hoja Técnica del producto, incluyendo suministro de materiales, aplicación, medios auxiliares y eliminación de residuos a vertedero.

| Código | Ud | Descripción | Rendimiento | Precio |
|---|---|---|---|---|
| 512347SIK | kg | Resina epoxi de exterior con tecnología coelástica azul oscuro, Sikafloor® 2100 de Sika, blanco (material) | 0.300 | 0 |
| MOC001 | h | Oficial 1ª (mano de obra) | 0.080 | 0 |
| MOC002 | h | Peón especialista (mano de obra) | 0.080 | 0 |

## Recursos

**512347SIK** kg Resina epoxi de exterior con tecnología coelástica azul oscuro, Sikafloor® 2100 de Sika, blanco
Sikafloor® 2100 Revestimiento multifuncional, con tecnología co-elástica en base agua, coloreado, bicomponente. Descripción del producto Sikafloor® 2100 es un ligante a base de tecnología co-elástica en dispersión acuosa, especialmente diseñado para la realización de pavimentos continuos, tanto interiores como exteriores. Admite la adición de áridos seleccionados, para conseguir sistemas aptos para el tráfico rodado ligero. Usos . Pavimentos exteriores e interiores resistentes al tráfico rodado ligero . Pavimentos polivalentes deportivos . Revestimiento para carriles bici, viales en parques y zonas recreativas . Revestimiento de zonas de paso peatonal, aceras, accesos a viviendas, etc.
