# Revestimiento de regularización acrílico en base acuosa coloreado, monocomponente, SikafloorR-2040 de Sika, gris

- Propiedad del archivo: CONSTRUNARIO
- Formato: FIEBDC-3/2012
- Programa: Construnario Versión 3.51
- Fecha de los precios: 06/03/2024
- Divisa: EUR

**436396SIK** kg Revestimiento de regularización acrílico en base acuosa coloreado, monocomponente, SikafloorR-2040 de Sika, gris
SikafloorR-2040 (Copsafloor 810) Revestimiento de regularización acrílico en base acuosa coloreado, monocomponente Descripción del Producto SikafloorR-2040 es un revestimiento acrílico para la regularización en capa gruesa, monocomponente, con adición de áridos seleccionados. Usos . Capa de regularización gruesa para la formación de pavimentos de tipo deportivo . Capa de regularización en carriles bici o similares . Garajes de poco tráfico rodado
