# Capa de revestimiento con pintura resina acrílica en base agua, tipo Sikafloor®-2040, consumo 1-2 kg/m²

- Propiedad del archivo: CONSTRUNARIO
- Formato: FIEBDC-3/2012
- Programa: Construnario Versión 3.51
- Fecha de los precios: 06/03/2024
- Divisa: EUR
- Código: sika-sau (12/03/2024)

**PUSIK-324** m2 Capa de revestimiento con pintura resina acrílica en base agua, tipo Sikafloor®-2040, consumo 1-2 kg/m²
Capa de revestimiento con pintura de resina acrílica en base agua, tipo Sikafloor®-2040 o similar, tixotrópico y monocomponente para pavimentos de asfalto, con acabado continuo, liso y ligeramente brillante para superficies destinadas a pavimentos deportivos, delimitación de zonas y zonas expuestas a tráfico rodado ligero, carriles bici, aplicado mediante llana de goma hasta conseguir el espesor deseado, con un consumo aproximado de 1-2 kg/m2, según indicaciones de la Hoja Técnica del producto, incluyendo suministro de materiales, aplicación, medios auxiliares y eliminación de residuos a vertedero.

| Código | Ud | Descripción | Rendimiento | Precio |
|---|---|---|---|---|
| 436396SIK | kg | Revestimiento de regularización acrílico en base acuosa coloreado, monocomponente, SikafloorR-2040 de Sika, gris (material) | 1.500 | 0 |
| MOC001 | h | Oficial 1ª (mano de obra) | 0.120 | 0 |
| MOC002 | h | Peón especialista (mano de obra) | 0.120 | 0 |

## Recursos

**436396SIK** kg Revestimiento de regularización acrílico en base acuosa coloreado, monocomponente, SikafloorR-2040 de Sika, gris
SikafloorR-2040 (Copsafloor 810) Revestimiento de regularización acrílico en base acuosa coloreado, monocomponente Descripción del Producto SikafloorR-2040 es un revestimiento acrílico para la regularización en capa gruesa, monocomponente, con adición de áridos seleccionados. Usos . Capa de regularización gruesa para la formación de pavimentos de tipo deportivo . Capa de regularización en carriles bici o similares . Garajes de poco tráfico rodado
