# Capa de rev. c/pintura resina acrílica en b. agua de 1 solo comp., tipo Sikafloor®-2020, consumo 0,20-0,25 kg/m²

- Propiedad del archivo: CONSTRUNARIO
- Formato: FIEBDC-3/2012
- Programa: Construnario Versión 3.51
- Fecha de los precios: 06/03/2024
- Divisa: EUR
- Código: sika-sau (12/03/2024)

**PUSIK-326** m2 Capa de rev. c/pintura resina acrílica en b. agua de 1 solo comp., tipo Sikafloor®-2020, consumo 0,20-0,25 kg/m²
Capa de revestimiento de sellado con pintura de resina acrílica en base agua, coloreado, tipo Sikafloor®-2020 o similar, monocomponente, buena resistencia a la abrasión (209 mg según UNE 48250-92/ASTM D 4060), a los rayos UV (no decolora), que dispone de marcado CE según EN 13813:2002, resistencia a tracción de 2,3 MPa (según EN ISO 527), para superficies destinadas a pavimentos deportivos, garajes con tráfico rodado ligero, carriles bici, aplicado mediante rodillo de pelo corto o mediano o brocha, con un consumo aproximado de 0,20-0,25 kg/m2/capa, siendo recomendable entre 2-3 capas, según indicaciones de la Hoja Técnica del producto, incluyendo suministro de materiales, aplicación, medios auxiliares y eliminación de residuos a vertedero.

| Código | Ud | Descripción | Rendimiento | Precio |
|---|---|---|---|---|
| 450959SIK | kg | Revestimiento acrílico en base acuosa coloreado monocomponente, Sikafloor®-2020 de Sika, azul (material) | 0.400 | 0 |
| MOC001 | h | Oficial 1ª (mano de obra) | 0.080 | 0 |
| MOC002 | h | Peón especialista (mano de obra) | 0.080 | 0 |

## Recursos

**450959SIK** kg Revestimiento acrílico en base acuosa coloreado monocomponente, Sikafloor®-2020 de Sika, azul
Sikafloor®-2020 Revestimiento acrílico en base acuosa coloreado monocomponente Descripción del Producto Es un revestimiento acrílico coloreado, en base acuosa, de un solo componente. Usos Se usa como acabado decorativo y antipolvo para aplicaciónes tanto en interiores como en exteriores sobre soportes de hormigón y cementosos (sin contacto permanente con agua) en: . Aparcamientos con trafico ligero. . Accesos a viviendas, aceras e isletas. . Pistas de tenis, patios y áreas recreativas.
