# Impregnación con inhibidor de corrosión Sika® FerroGard®-903 Plus, aplicado por proyección mecánica

- Propiedad del archivo: CONSTRUNARIO
- Formato: FIEBDC-3/2012
- Programa: Construnario Versión 3.51
- Fecha de los precios: 06/03/2024
- Divisa: EUR
- Código: sika-sau (12/03/2024)

**PUSIK-002** m2 Impregnación con inhibidor de corrosión Sika® FerroGard®-903 Plus, aplicado por proyección mecánica
Impregnación con inhibidores de corrosión a base componentes orgánicos, Sika® FerroGard®-903 Plus o similar, que cumple con el principio 11 de la EN 1504-9, en solución acuosa, con capacidad de protección tanto anódica como catódica, aplicado mediante proyección mecánica, con un consumo de 0,5 kg/m2, siguiendo las indicaciones de la Hoja Técnica del producto, incluyendo suministro de materiales, aplicación, medios auxiliares y eliminación de residuos a vertedero. Incluso preparación, limpieza a presión o chorro abrasivo y aspiración de polvo del soporte.

| Código | Ud | Descripción | Rendimiento | Precio |
|---|---|---|---|---|
| 506660SIK | kg | Impregnación inhibidora de corrosión de armaduras de hormigón, Sika FerroGard®-903 Plus de Sika. Transparente (material) | 0.500 | 0 |
| MGEN041 | h | Equipo chorro de arena (maquinaria) | 0.050 | 0 |
| MGEN053 | h | Equipo de aspiración de polvo (maquinaria) | 0.050 | 0 |
| MGEN057 | h | Bomba de agua (maquinaria) | 0.050 | 0 |
| MGEN051 | h | Equipo proyección (maquinaria) | 0.250 | 0 |
| MOC001 | h | Oficial 1ª (mano de obra) | 0.100 | 0 |
| MOC002 | h | Peón especialista (mano de obra) | 0.100 | 0 |

## Recursos

**506660SIK** kg Impregnación inhibidora de corrosión de armaduras de hormigón, Sika FerroGard®-903 Plus de Sika. Transparente
Sika FerroGard®-903 Plus Impregnación inhibidora de corrosión. Descripción del producto: Es un inhibidor de corrosión en superficie, diseñado para actuar sobre las armaduras de hormigón armado. Contiene componentes orgánicos. Sika® FerroGard®- 903 Plus penetra en el hormigón, formando una película protectora monomolecular alrededor de la armadura de dicho hormigón. La utilización de Sika FerroGard®-903 Plus retrasa el comienzo del proceso de corrosión, al tiempo que reduce la velocidad de la misma. La protección frente a la corrosión con Sika FerroGard®-903 Plus, incrementa la vida útil de las armaduras y su mantenimiento hasta en 15 años, si forma parte del Sistema de protección y reparación de estructura de hormigón de Sika®. Usos: - Protección de armaduras en el hormigón, tanto bajo tierra como en superficie. - Como tratamiento de mantenimiento y reparación de armaduras, tanto con problemas de corrosión, como sanas, cuando existan riesgos de sufrir corrosión, bien por problemas de carbonatación del hormigón, bien por ataque de cloruros. - Sika FerroGard®-903Plus está especialmente indicado para aumentar la vida útil del hormigón y el acabado estético del mismo.
