# Revestimiento anticorrosión y capa de adherencia para armaduras hormigón, Sika Top® Armatec 110 EpoCem® de Sika. gris

- Propiedad del archivo: CONSTRUNARIO
- Formato: FIEBDC-3/2012
- Programa: Construnario Versión 3.51
- Fecha de los precios: 06/03/2024
- Divisa: EUR

**92355SIK** kg Revestimiento anticorrosión y capa de adherencia para armaduras hormigón, Sika Top® Armatec 110 EpoCem® de Sika. gris
Sika Top® Armatec 110 EpoCem® Revestimiento anticorrosión y capa de adherencia para las armaduras del hormigón, a base de cemento y resinas epoxi modificadas Descripción del producto: Producto a base de cemento y resinas epoxi modificadas, de tres componentes, para la protección de las armaduras del hormigón frente a la corrosión y como capa de adherencia. Usos: Se utiliza como revestimiento anticorrosión de armaduras: . En la reparación del hormigón armado cuando las armaduras están corroídas. . Para la protección preventiva de las armaduras en secciones delgadas de hormigón armado. Como capa de adherencia sobre hormigón, mortero o acero: . En reparaciones de hormigón con Sika® Top u otros morteros de reparación. . Como capa de unión entre hormigón viejo y nuevo.
