# Revestimiento de adherencia y protección de armaduras, Sika Monotop® 910 de Sika. Gris

- Propiedad del archivo: CONSTRUNARIO
- Formato: FIEBDC-3/2012
- Programa: Construnario Versión 3.51
- Fecha de los precios: 06/03/2024
- Divisa: EUR

**405299SIK** kg Revestimiento de adherencia y protección de armaduras, Sika Monotop® 910 de Sika. Gris
Sika Monotop® 910 Revestimiento de adherencia y protección de armaduras Descripción del producto Producto a base de cemento, de un componente, mejorado con resina sintética y humo de sílice. Usos . Se utiliza como capa de protección preventiva de las armaduras . Para la protección de las armaduras frente a corrosión en los trabajos de reparación del hormigón . Como capa de adherencia sobre hormigón o mortero antes de la aplicación de los morteros de reparación Sika Monotop.
