# Inhibidor de corrosión por impregnación, LANKO 761 Steel de Sika

- Propiedad del archivo: CONSTRUNARIO
- Formato: FIEBDC-3/2012
- Programa: Construnario Versión 3.51
- Fecha de los precios: 06/03/2024
- Divisa: EUR

**634620SIK** kg Inhibidor de corrosión por impregnación, LANKO 761 Steel de Sika
LANKO 761 Steel Inhibidor de corrosión por impregnación. Descripción del producto: Inhibidor de corrosión por impregnación, de aplición de superficie sobre estructuras de hormigón. Tratamiento integral de la corrosión (preventivo y/o curativo) en elementos de hormigón armado. Usos: . Doble efecto: curativo y preventivo . Excelente poder de protección frente la corrosión . Rápida penetración en el hormigón . Incoloro, inodoro y sin disolventes . Conforme a la norma EN 1504-9 . Documentación de idoneidad técnica Ventajas: . Interrumpe la corriente electrolítica, reduciendo la velocidad de corrosión del acero de manera considerable e incrementando la vida útil de la estructura . Protege los aceros frente a la corrosión, mediante una reacción química en la superficie del acero . Fácil aplicación por pulverización sobre la superficie de hormigón . No contamina el medio ambiente . Permeable al vapor de agua . Eficaz en condiciones de humedad elevada . Rápida penetración en la matriz del hormigón . Listo al uso . Aporta una gran protección y un aumento de la durabilidad de la estructura . Conforme al Principio 11 "Control de las áreas anódicas", Método 11.3 "Aplicación de inhibidores sobre elementos de hormigón" de la norma EN 1504-9 . La eficacia de Lanko Steel 761 está avalada por ensayos favorables realizados en laboratorios homologados externos e independientes
