# Pasivación de armaduras con SikaTop® Armatec®-110 EpoCem, mediante aplicación por proyección

- Propiedad del archivo: CONSTRUNARIO
- Formato: FIEBDC-3/2012
- Programa: Construnario Versión 3.51
- Fecha de los precios: 06/03/2024
- Divisa: EUR
- Código: sika-sau (12/03/2024)

**PUSIK-014** m Pasivación de armaduras con SikaTop® Armatec®-110 EpoCem, mediante aplicación por proyección
Pasivación de armaduras con un revestimiento anticorrosión a base de resinas epoxi modificadas con cemento con inhibidor de corrosión para protección de armaduras, SikaTop® Armatec®-110 EpoCem o similar, con marcado CE según UNE-EN 1504-7, con coeficiente de difusión al CO2 superior a 7.000 y coeficiente de difusión al vapor de agua inferior a 600, aplicando dos capas, de espesor de capa aproximado de 1mm, con un consumo de 2,0 kg/m2 y capa, mediante proyección mecánica, tanto en vía seca como en vía húmeda, siguiendo las indicaciones de la Hoja Técnica del producto, incluyendo suministro de materiales, aplicación, medios auxiliares y eliminación de residuos a vertedero.

| Código | Ud | Descripción | Rendimiento | Precio |
|---|---|---|---|---|
| 92355SIK | kg | Revestimiento anticorrosión y capa de adherencia para armaduras hormigón, Sika Top® Armatec 110 EpoCem® de Sika. gris (material) | 0.300 | 0 |
| AIR01SIK | h | Equipo airless/pistola (maquinaria) | 0.100 | 0 |
| MOC001 | h | Oficial 1ª (mano de obra) | 0.030 | 0 |
| MOC002 | h | Peón especialista (mano de obra) | 0.030 | 0 |

## Recursos

**92355SIK** kg Revestimiento anticorrosión y capa de adherencia para armaduras hormigón, Sika Top® Armatec 110 EpoCem® de Sika. gris
Sika Top® Armatec 110 EpoCem® Revestimiento anticorrosión y capa de adherencia para las armaduras del hormigón, a base de cemento y resinas epoxi modificadas Descripción del producto: Producto a base de cemento y resinas epoxi modificadas, de tres componentes, para la protección de las armaduras del hormigón frente a la corrosión y como capa de adherencia. Usos: Se utiliza como revestimiento anticorrosión de armaduras: . En la reparación del hormigón armado cuando las armaduras están corroídas. . Para la protección preventiva de las armaduras en secciones delgadas de hormigón armado. Como capa de adherencia sobre hormigón, mortero o acero: . En reparaciones de hormigón con Sika® Top u otros morteros de reparación. . Como capa de unión entre hormigón viejo y nuevo.
